# Purificador de ar

- Propriedade do ficheiro: CYPE INGENIEROS, S.A.
- Formato: FIEBDC-3/2002
- Âmbito geográfico: Brasil
- Moeda: BRL
- Custos indiretos: 3.00 %
- Despesas gerais: 13.00 %
- Lucro: 6.00 %
- IVA: 17.00 %

## I Instalações

### IV Ventilação

#### IVP Purificadores de ar

**IVP010** Un Purificador de ar.
Purificador de ar, modelo MA-E100R "MITSUBISHI ELECTRIC", vazão de ar 10 m³/min, CADR (Clean Air Delivery Rate) 612 m³/h, nível sonoro mínimo/máximo: 22/55 dBA, dimensões 800x320x270 mm, peso 13,4 kg, com pré-filtro, filtro HEPA PM2.5 de camada dupla, filtro de carvão ativo, sensor de sujeira, indicador de sujeira, rotação automático da unidade e das lâminas para orientar o fluxo de ar, sensor de presença I-See Sensor. Totalmente montado, ligado e colocado em funcionamento pela empresa instaladora para a verificação do seu correto funcionamento.
Inclui: Implantação da unidade. Colocação e fixação da unidade.
Critério de medição de projeto: Número de unidades previstas, segundo documentação gráfica de Projeto.
Critério de quantitativos de obra: Medir-se-á o número de unidades realmente executadas segundo especificações de Projeto.

| Código | Un | Descrição | Rendimento | Preço | Importância |
|---|---|---|---|---|---|
| mt42mee015b | Un | Purificador de ar, modelo MA-E100R "MITSUBISHI ELECTRIC", vazão de ar 10 m³/min, CADR (Clean Air Delivery Rate) 612 m³/h, nível sonoro mínimo/máximo: 22/55 dBA, dimensões 800x320x270 mm, peso 13,4 kg, com pré-filtro, filtro HEPA PM2.5 de camada dupla, filtro de carvão ativo, sensor de sujeira, indicador de sujeira, rotação automático da unidade e das lâminas para orientar o fluxo de ar, sensor de presença I-See Sensor. (material) | 1.000 | 6295.13 | 6295.13 |
| mo011 | h | Montador. (mão de obra) | 0.339 | 40.91 | 13.87 |
| mo080 | h | Ajudante de montador. (mão de obra) | 0.339 | 30.23 | 10.25 |
| % | % | Custos diretos complementares | 2 % | 6319.25 | 126.39 |
|  |  | Custos diretos |  |  | 6445.64 |
