# Fan-coil de cassete

- Propriedade do ficheiro: CYPE Ingenieros S.A.
- Formato: FIEBDC-3/2016
- Programa: Gerador de preços para construção civil. CYPE Ingenieros, S.A.
- Data: 17/06/2024
- Âmbito geográfico: Brasil
- Moeda: BRL
- Custos indiretos: 3 %
- Despesas gerais: 13 %
- Lucro: 6 %
- IVA: 17 %

## I Instalações

### IB Sistemas de climatização

#### IBH Sistema HVRF (Mitsubishi Electric)

**IBH050** Un Fan-coil de cassete.
Fan-coil de cassete, de 4 vias, para teto modular de 600x600 mm, gama Hybrid City Multi, modelo PLFY-WP10VFM-E "MITSUBISHI ELECTRIC", potência frigorífica nominal 1,2 kW (temperatura de bulbo seco de ar interior 27°C, temperatura de bulbo úmido de ar interior 19°C, temperatura de bulbo seco do ar exterior 35°C) potência calorífica nominal 1,4 kW (temperatura de bulbo seco de ar interior 20°C, temperatura de bulbo seco do ar exterior 7°C, temperatura de bulbo úmido do ar exterior 6°C), consumo elétrico nominal em refrigeração 0,02 kW, consumo elétrico nominal em aquecimento 0,02 kW, de 208x570x570 mm, peso 13 kg, com ventilador de quatro velocidades, ajuste automático da velocidade do ventilador, pressão sonora a velocidade baixa 25 dBA, vazão de ar a velocidade alta 7 m³/min, admissão de ar exterior (até 20% da vazão de ar nominal), possibilidade de fechar qualquer uma das vias de impulsão para facilitar a instalação em esquinas e corredores e a regulação destas através do controle remoto e bomba de drenagem. Regulação: controle remoto por cabo, ligável ao bus M-Net, modelo PAR-U02MEDA-J. Inclusive elementos para suspensão ao teto.
Critérios considerados na determinação do preço da unidade de obra: O preço não inclui a canalização nem a cablagem elétrica de alimentação.
Inclui: Marcação. Colocação e fixação. Ligação à rede de condução de água. Ligação à rede elétrica. Colocação e fixação do tubo entre a unidade interior e o controle remoto por cabo. Colocação de cabos entre a unidade interior e o controle remoto por cabo. Ligação de cabos entre a unidade interior e o controle remoto por cabo. Ligação à rede de drenagem. Colocação em funcionamento.
Critério de medição de projeto: Número de unidades previstas, segundo documentação gráfica de Projeto.
Critério de quantitativos de obra: Medir-se-á o número de unidades realmente executadas segundo especificações de Projeto.

| Código | Un | Descrição | Rendimento | Preço | Importância |
|---|---|---|---|---|---|
| mt42mee154a | Un | Fan-coil de cassete, de 4 vias, para teto modular de 600x600 mm, gama Hybrid City Multi, modelo PLFY-WP10VFM-E "MITSUBISHI ELECTRIC", potência frigorífica nominal 1,2 kW (temperatura de bulbo seco de ar interior 27°C, temperatura de bulbo úmido de ar interior 19°C, temperatura de bulbo seco do ar exterior 35°C) potência calorífica nominal 1,4 kW (temperatura de bulbo seco de ar interior 20°C, temperatura de bulbo seco do ar exterior 7°C, temperatura de bulbo úmido do ar exterior 6°C), consumo elétrico nominal em refrigeração 0,02 kW, consumo elétrico nominal em aquecimento 0,02 kW, de 208x570x570 mm, peso 13 kg, com ventilador de quatro velocidades, ajuste automático da velocidade do ventilador, pressão sonora a velocidade baixa 25 dBA, vazão de ar a velocidade alta 7 m³/min, admissão de ar exterior (até 20% da vazão de ar nominal), possibilidade de fechar qualquer uma das vias de impulsão para facilitar a instalação em esquinas e corredores e a regulação destas através do controle remoto e bomba de drenagem. (material) | 1 | 11933.96 | 11933.960 |
| mt42www090 | Un | Kit de suportes para suspensão ao teto, formado por quatro barras roscadas de aço galvanizado, com as correspondentes buchas, porcas e arruelas. (material) | 1 | 147.33 | 147.330 |
| mt42mee810a | Un | Controle remoto por cabo, ligável ao bus M-Net, modelo PAR-U02MEDA-J "MITSUBISHI ELECTRIC", 140x25x120 mm, com ecrã tátil LCD retroiluminado com matriz de pontos, indicador do estado de funcionamento com LED multicor configurável (10 cores disponíveis), sonda de temperatura ambiente, função de duplo setpoint de temperatura, função para/arranque, e 8 ações programáveis para cada dia da semana. (material) | 1 | 2323.84 | 2323.840 |
| mt35tpt010ke | m | Tubo rígido de PVC VD-F de 16 mm de diâmetro exterior e 1,3 mm de espessura. Resistência à compressão 1250 N, resistência ao impacto 6 joules, temperatura de trabalho -25°C até 90°C, classificação 4442, com o preço incrementado em 20% relativamente a acessórios e peças especiais. (material) | 3 | 11.9 | 35.700 |
| mt42mee760 | m | Cabo bus de comunicações, de 2 fios, de 0,5 mm² de seção por fio. (material) | 3 | 20.09 | 60.270 |
| mo005 | h | Instalador de ar condicionado. (mão de obra) | 1.122 | 40.91 | 45.901 |
| mo104 | h | Ajudante de instalador de ar condicionado. (mão de obra) | 1.122 | 30.78 | 34.535 |
| % | % | Custos diretos complementares | 2 % | 14581.536 | 291.631 |
|  |  | Custos diretos |  |  | 14873.167 |

Resíduos:
- colocação: mt35tpt010ke; fator de resíduo 0.0275
- colocação: mt42mee760 Cabo bus de comunicações, de 2 fios, de 0,5 mm² de seção por fio; fator de resíduo 0.01394

## Recursos

**mt42mee154a** Un Fan-coil de cassete
Dados técnicos: Custo energético 605.628 MJ; Emissão de CO2 41.429 kg
Resíduos:
- embalagem: re150101 Embalagens de papel e cartão. (componente de resíduo); rendimento 0.18 kg; Código LER 15 01 01; Massa do elemento 1 kg; Volume 0.001333 m3
- embalagem: re170203 Plástico. (componente de resíduo); rendimento 0.09 kg; Código LER 17 02 03; Massa do elemento 1 kg; Volume 0.001667 m3

**mt35tpt010ke** m Tubo rígido de PVC VD-F de 16 mm de diâmetro exterior e 1,3 mm de espessura. Resistência à compressão 1250 N
Dados técnicos: Custo energético 7.750 MJ; Emissão de CO2 0.385 kg; Código LER 17 02 03; Massa do elemento 0.08 kg; Volume 0.000133 m3

**mt42mee760** m Cabo bus de comunicações, de 2 fios, de 0,5 mm² de seção por fio
Dados técnicos: Custo energético 1.881 MJ; Emissão de CO2 0.096 kg; Código LER 17 04 11; Massa do elemento 0.05 kg; Volume 0.000033 m3
Resíduos:
- embalagem: re150101 Embalagens de papel e cartão; rendimento 0.071 kg
