# Módulo hidrónico HU

- Propriedade do ficheiro: CYPE Ingenieros S.A.
- Formato: FIEBDC-3/2016
- Programa: Gerador de preços para construção civil. CYPE Ingenieros, S.A.
- Data: 17/06/2024
- Âmbito geográfico: Brasil
- Moeda: BRL
- Custos indiretos: 3 %
- Despesas gerais: 13 %
- Lucro: 6 %
- IVA: 17 %

## I Instalações

### IB Sistemas de climatização

#### IBH Sistema HVRF (Mitsubishi Electric)

**IBH095** Un Módulo hidrónico HU.
Módulo hidrónico HU, exterior, para sistema híbrido multi-split com unidades interiores de tipo fan-coil, para gás R-32, gama Hybrid City Multi, modelo CMH-WM250V-A "MITSUBISHI ELECTRIC", unidades exteriores ligáveis PUHY-(E)M200?250YNW-A1, alimentação monofásica a 230 V, consumo elétrico nominal em refrigeração 0,74 kW, consumo elétrico nominal em aquecimento 0,74 kW, diâmetro interior das tubulações de entrada e saída de água 40 mm, pressão sonora 60 dBA, dimensões 920x660x740 mm, peso 112 kg.
Critérios considerados na determinação do preço da unidade de obra: O preço não inclui a canalização nem a cablagem elétrica de alimentação.
Inclui: Marcação. Colocação e fixação. Ligação às linhas frigoríficas. Ligação à rede de condução de água. Ligação à rede elétrica.
Critério de medição de projeto: Número de unidades previstas, segundo documentação gráfica de Projeto.
Critério de quantitativos de obra: Medir-se-á o número de unidades realmente executadas segundo especificações de Projeto.

| Código | Un | Descrição | Rendimento | Preço | Importância |
|---|---|---|---|---|---|
| mt42mee400a | Un | Módulo hidrónico HU, exterior, para sistema híbrido multi-split com unidades interiores de tipo fan-coil, para gás R-32, gama Hybrid City Multi, modelo CMH-WM250V-A "MITSUBISHI ELECTRIC", unidades exteriores ligáveis PUHY-(E)M200?250YNW-A1, alimentação monofásica a 230 V, consumo elétrico nominal em refrigeração 0,74 kW, consumo elétrico nominal em aquecimento 0,74 kW, diâmetro interior das tubulações de entrada e saída de água 40 mm, pressão sonora 60 dBA, dimensões 920x660x740 mm, peso 112 kg. (material) | 1 | 49282.85 | 49282.850 |
| mo005 | h | Instalador de ar condicionado. (mão de obra) | 0.426 | 40.91 | 17.428 |
| mo104 | h | Ajudante de instalador de ar condicionado. (mão de obra) | 0.426 | 30.78 | 13.112 |
| % | % | Custos diretos complementares | 2 % | 49313.390 | 986.268 |
|  |  | Custos diretos |  |  | 50299.658 |
