# Unidade exterior de ar condicionado, para sistema VRF

- Propriedade do ficheiro: CYPE INGENIEROS, S.A.
- Formato: FIEBDC-3/2002
- Âmbito geográfico: Brasil
- Moeda: BRL
- Custos indiretos: 3.00 %
- Despesas gerais: 13.00 %
- Lucro: 6.00 %
- IVA: 17.00 %

## I Instalações

### IB Sistemas de climatização

#### IBW Sistema VRF (Mitsubishi Heavy Industries)

**IBW350** Un Unidade exterior de ar condicionado, para sistema VRF.
Unidade exterior de ar condicionado, sistema ar-ar multi-split Micro KXZ com vazão variável de refrigerante, bomba de calor, para gás R-410A, alimentação monofásica (230V/50Hz), modelo FDC121KXZEN1 "MITSUBISHI HEAVY INDUSTRIES", potência frigorífica nominal 12,1 kW (temperatura de bulbo seco do ar exterior 35°C, temperatura de bulbo úmido de ar interior 19°C), SEER 8,15, EER 3,82, consumo elétrico nominal em refrigeração 3,16 kW, limite de funcionamento de temperatura do ar exterior em refrigeração desde -15 até 43°C, potência calorífica nominal 12,1 kW (temperatura de bulbo úmido do ar exterior 6°C, temperatura de bulbo seco de ar interior 20°C), SCOP 4,63, COP 3,91, consumo elétrico nominal em aquecimento 3,09 kW, limite de funcionamento de temperatura do ar exterior em aquecimento desde -20 até 15,5°C, de 845x970x370 mm, 85 kg, nível sonoro 53 dBA, vazão de ar 4500 m³/h, intervalo de capacidade entre 80 e 150%, válvula de expansão eletrônica, ventilador axial e bus de dados Superlink II. Inclusive elementos anti-vibratórios de piso.
Critérios considerados na determinação do preço da unidade de obra: O preço não inclui a canalização nem a cablagem elétrica de alimentação.
Inclui: Marcação. Colocação e fixação. Ligação às linhas frigoríficas. Ligação à rede elétrica. Ligação à rede de drenagem. Colocação em funcionamento.
Critério de medição de projeto: Número de unidades previstas, segundo documentação gráfica de Projeto.
Critério de quantitativos de obra: Medir-se-á o número de unidades realmente executadas segundo especificações de Projeto.

| Código | Un | Descrição | Rendimento | Preço | Importância |
|---|---|---|---|---|---|
| mt42mhi295a | Un | Unidade exterior de ar condicionado, sistema ar-ar multi-split Micro KXZ com vazão variável de refrigerante, bomba de calor, para gás R-410A, alimentação monofásica (230V/50Hz), modelo FDC121KXZEN1 "MITSUBISHI HEAVY INDUSTRIES", potência frigorífica nominal 12,1 kW (temperatura de bulbo seco do ar exterior 35°C, temperatura de bulbo úmido de ar interior 19°C), SEER 8,15, EER 3,82, consumo elétrico nominal em refrigeração 3,16 kW, limite de funcionamento de temperatura do ar exterior em refrigeração desde -15 até 43°C, potência calorífica nominal 12,1 kW (temperatura de bulbo úmido do ar exterior 6°C, temperatura de bulbo seco de ar interior 20°C), SCOP 4,63, COP 3,91, consumo elétrico nominal em aquecimento 3,09 kW, limite de funcionamento de temperatura do ar exterior em aquecimento desde -20 até 15,5°C, de 845x970x370 mm, 85 kg, nível sonoro 53 dBA, vazão de ar 4500 m³/h, intervalo de capacidade entre 80 e 150%, válvula de expansão eletrônica, ventilador axial e bus de dados Superlink II. (material) | 1.000 | 43048.00 | 43048.00 |
| mt42www080 | Un | Kit de amortecedores anti-vibração de piso, formado por quatro amortecedores de borracha, com os correspondentes parafusos, porcas e arruelas. (material) | 1.000 | 53.57 | 53.57 |
| mo005 | h | Instalador de ar condicionado. (mão de obra) | 4.042 | 40.91 | 165.36 |
| mo104 | h | Ajudante de instalador de ar condicionado. (mão de obra) | 4.042 | 30.78 | 124.41 |
| % | % | Custos diretos complementares | 2 % | 43391.34 | 867.83 |
|  |  | Custos diretos |  |  | 44259.17 |
