# Equipamento de ar condicionado com unidade interior de parede, sistema ar-ar split 1x1

- Propriedade do ficheiro: CYPE INGENIEROS, S.A.
- Formato: FIEBDC-3/2002
- Âmbito geográfico: Brasil
- Moeda: BRL
- Custos indiretos: 3.00 %
- Despesas gerais: 13.00 %
- Lucro: 6.00 %
- IVA: 17.00 %

## I Instalações

### IC Aquecimento, refrigeração, climatização e água quente

#### ICN Unidades autônomas de climatização

**ICN020** Un Equipamento de ar condicionado com unidade interior de parede, sistema ar-ar split 1x1.
Equipamento de ar condicionado, sistema ar-ar split 1x1, para gás R-32, bomba de calor, gama doméstica (RAC), alimentação monofásica (230V/50Hz), modelo Diamond SRK20ZSX-WF "MITSUBISHI HEAVY INDUSTRIES", potência frigorífica nominal 2 kW (temperatura de bulbo seco no interior 27°C, temperatura de bulbo úmido no interior 19°C, temperatura de bulbo seco no exterior 35°C, temperatura de bulbo úmido no exterior 24°C), potência calorífica nominal 2,7 kW (temperatura de bulbo seco no interior 20°C, temperatura de bulbo úmido no exterior 6°C), SEER 10 (classe A+++), SCOP 6,7 (classe A+++), EER 6,45 (classe A), COP 5,74 (classe A), formado por uma unidade interior de parede SRK20ZSX-WF, de 305x920x220 mm, peso 13 kg, nível sonoro (velocidade ultra baixa) 19 dBA, vazão de ar (velocidade elevada) 678 m³/h, com filtro alergénico, filtro desodorizante fotocatalítico, sensor de presença, capacidade de movimento vertical e horizontal das aletas, adaptador com comunicação via Wi-Fi para controle desde um smartphone ou tablet, e controle sem fios, com programador semanal, modelo Weekly Timer, e uma unidade exterior SRC20ZSX-W, de 640x800x290 mm, peso 43 kg, nível sonoro 43 dBA e vazão de ar 1860 m³/h, com controle de condensação. Inclusive elementos anti-vibratórios e suportes de parede para apoio da unidade exterior.
Critérios considerados na determinação do preço da unidade de obra: O preço não inclui a canalização nem a cablagem elétrica de alimentação.
Inclui: Implantação das unidades. Colocação e fixação da unidade interior. Colocação e fixação da unidade exterior. Ligação às linhas frigoríficas. Ligação à rede elétrica. Ligação à rede de drenagem. Colocação em funcionamento.
Critério de medição de projeto: Número de unidades previstas, segundo documentação gráfica de Projeto.
Critério de quantitativos de obra: Medir-se-á o número de unidades realmente executadas segundo especificações de Projeto.

| Código | Un | Descrição | Rendimento | Preço | Importância |
|---|---|---|---|---|---|
| mt42mhi037aia | Un | Equipamento de ar condicionado, sistema ar-ar split 1x1, para gás R-32, bomba de calor, gama doméstica (RAC), alimentação monofásica (230V/50Hz), modelo Diamond SRK20ZSX-WF "MITSUBISHI HEAVY INDUSTRIES", potência frigorífica nominal 2 kW (temperatura de bulbo seco no interior 27°C, temperatura de bulbo úmido no interior 19°C, temperatura de bulbo seco no exterior 35°C, temperatura de bulbo úmido no exterior 24°C), potência calorífica nominal 2,7 kW (temperatura de bulbo seco no interior 20°C, temperatura de bulbo úmido no exterior 6°C), SEER 10 (classe A+++), SCOP 6,7 (classe A+++), EER 6,45 (classe A), COP 5,74 (classe A), formado por uma unidade interior de parede SRK20ZSX-WF, de 305x920x220 mm, peso 13 kg, nível sonoro (velocidade ultra baixa) 19 dBA, vazão de ar (velocidade elevada) 678 m³/h, com filtro alergénico, filtro desodorizante fotocatalítico, sensor de presença, capacidade de movimento vertical e horizontal das aletas, adaptador com comunicação via Wi-Fi para controle desde um smartphone ou tablet, e controle sem fios, com programador semanal, modelo Weekly Timer, e uma unidade exterior SRC20ZSX-W, de 640x800x290 mm, peso 43 kg, nível sonoro 43 dBA e vazão de ar 1860 m³/h, com controle de condensação. (material) | 1.000 | 12838.06 | 12838.06 |
| mt42www085 | Un | Kit de suportes de parede, formado por conjunto de esquadras de 50x45 cm e quatro amortecedores de borracha, com as correspondentes buchas, parafusos, porcas e arruelas. (material) | 1.000 | 126.57 | 126.57 |
| mo005 | h | Instalador de ar condicionado. (mão de obra) | 2.090 | 40.91 | 85.50 |
| mo104 | h | Ajudante de instalador de ar condicionado. (mão de obra) | 2.090 | 30.78 | 64.33 |
| % | % | Custos diretos complementares | 2 % | 13114.46 | 262.29 |
|  |  | Custos diretos |  |  | 13376.75 |
