# Equipamento de ar condicionado com unidade interior de teto com descarga direta, sistema ar-ar split 1x1

- Propriedade do ficheiro: CYPE INGENIEROS, S.A.
- Formato: FIEBDC-3/2002
- Âmbito geográfico: Brasil
- Moeda: BRL
- Custos indiretos: 3.00 %
- Despesas gerais: 13.00 %
- Lucro: 6.00 %
- IVA: 17.00 %

## I Instalações

### IC Aquecimento, refrigeração, climatização e água quente

#### ICN Unidades autônomas de climatização

**ICN035** Un Equipamento de ar condicionado com unidade interior de teto com descarga direta, sistema ar-ar split 1x1.
Equipamento de ar condicionado, sistema ar-ar split 1x1, para gás R-32, bomba de calor, gama semi-industrial (PAC), alimentação monofásica (230V/50Hz), modelo Mini FDE40VHNX-W "MITSUBISHI HEAVY INDUSTRIES", potência frigorífica nominal 4 kW (temperatura de bulbo seco no interior 27°C, temperatura de bulbo úmido no interior 19°C, temperatura de bulbo seco no exterior 35°C, temperatura de bulbo úmido no exterior 24°C), potência calorífica nominal 4,5 kW (temperatura de bulbo seco no interior 20°C, temperatura de bulbo úmido no exterior 6°C), SEER 6,5 (classe A++), SCOP 4,1 (classe A+), EER 3,92 (classe A), COP 4,09 (classe A), formado por uma unidade interior de teto com descarga direta FDE40VH, de 210x1070x690 mm, peso 31 kg, nível sonoro (velocidade baixa) 31 dBA, vazão de ar (velocidade elevada) 780 m³/h, com filtro, sistema de inclinação de seis posições da aleta e controle por cabo com ecrã tátil LCD, modelo Eco Touch RC-EX3A, e uma unidade exterior SRC40ZSX-W1, de 640x800x290 mm, peso 52 kg e vazão de ar 2340 m³/h, com controle de condensação. Inclusive elementos anti-vibratórios e suportes de parede para apoio da unidade exterior.
Critérios considerados na determinação do preço da unidade de obra: O preço não inclui a canalização nem a cablagem elétrica de alimentação.
Inclui: Implantação das unidades. Colocação e fixação da unidade interior. Colocação e fixação da unidade exterior. Ligação às linhas frigoríficas. Ligação à rede elétrica. Colocação e fixação do tubo entre a unidade interior e o controle remoto por cabo. Colocação de cabos entre a unidade interior e o controle remoto por cabo. Ligação de cabos entre a unidade interior e o controle remoto por cabo. Ligação à rede de drenagem. Colocação em funcionamento.
Critério de medição de projeto: Número de unidades previstas, segundo documentação gráfica de Projeto.
Critério de quantitativos de obra: Medir-se-á o número de unidades realmente executadas segundo especificações de Projeto.

| Código | Un | Descrição | Rendimento | Preço | Importância |
|---|---|---|---|---|---|
| mt42mhi023jia | Un | Equipamento de ar condicionado, sistema ar-ar split 1x1, para gás R-32, bomba de calor, gama semi-industrial (PAC), alimentação monofásica (230V/50Hz), modelo Mini FDE40VHNX-W "MITSUBISHI HEAVY INDUSTRIES", potência frigorífica nominal 4 kW (temperatura de bulbo seco no interior 27°C, temperatura de bulbo úmido no interior 19°C, temperatura de bulbo seco no exterior 35°C, temperatura de bulbo úmido no exterior 24°C), potência calorífica nominal 4,5 kW (temperatura de bulbo seco no interior 20°C, temperatura de bulbo úmido no exterior 6°C), SEER 6,5 (classe A++), SCOP 4,1 (classe A+), EER 3,92 (classe A), COP 4,09 (classe A), formado por uma unidade interior de teto com descarga direta FDE40VH, de 210x1070x690 mm, peso 31 kg, nível sonoro (velocidade baixa) 31 dBA, vazão de ar (velocidade elevada) 780 m³/h, com filtro, sistema de inclinação de seis posições da aleta e controle por cabo com ecrã tátil LCD, modelo Eco Touch RC-EX3A, e uma unidade exterior SRC40ZSX-W1, de 640x800x290 mm, peso 52 kg e vazão de ar 2340 m³/h, com controle de condensação. (material) | 1.000 | 15402.98 | 15402.98 |
| mt42mhi900 | m | Cabo bus blindado de 2 fios, de 0,5 mm² de seção por fio (material) | 3.000 | 5.36 | 16.08 |
| mt35tpt010ke | m | Tubo rígido de PVC VD-F de 16 mm de diâmetro exterior e 1,3 mm de espessura. Resistência à compressão 1250 N, resistência ao impacto 6 joules, temperatura de trabalho -25°C até 90°C, classificação 4442, com o preço incrementado em 20% relativamente a acessórios e peças especiais. (material) | 3.000 | 11.90 | 35.70 |
| mt42www085 | Un | Kit de suportes de parede, formado por conjunto de esquadras de 50x45 cm e quatro amortecedores de borracha, com as correspondentes buchas, parafusos, porcas e arruelas. (material) | 1.000 | 126.57 | 126.57 |
| mo005 | h | Instalador de ar condicionado. (mão de obra) | 2.090 | 40.91 | 85.50 |
| mo104 | h | Ajudante de instalador de ar condicionado. (mão de obra) | 2.090 | 30.78 | 64.33 |
| % | % | Custos diretos complementares | 2 % | 15731.16 | 314.62 |
|  |  | Custos diretos |  |  | 16045.78 |
