# Unidade exterior de ar condicionado, sistema ar-ar multi-split

- Propriedade do ficheiro: CYPE INGENIEROS, S.A.
- Formato: FIEBDC-3/2002
- Âmbito geográfico: Brasil
- Moeda: BRL
- Custos indiretos: 3.00 %
- Despesas gerais: 13.00 %
- Lucro: 6.00 %
- IVA: 17.00 %

## I Instalações

### IC Aquecimento, refrigeração, climatização e água quente

#### ICN Unidades autônomas de climatização

**ICN150** Un Unidade exterior de ar condicionado, sistema ar-ar multi-split.
Unidade exterior de ar condicionado, sistema ar-ar multi-split, para gás R-32, bomba de calor, gama doméstica (RAC), alimentação monofásica (230V/50Hz), modelo SCM30ZS-W "MITSUBISHI HEAVY INDUSTRIES", potência frigorífica nominal 3 kW (temperatura de bulbo seco 35°C, temperatura de bulbo úmido 24°C), potência calorífica nominal 4 kW (temperatura de bulbo úmido 6°C), de 595x780x290 mm, peso 35,5 kg, nível sonoro 49 dBA e vazão de ar 1950 m³/h, com controle de condensação. Inclusive elementos anti-vibratórios de piso.
Critérios considerados na determinação do preço da unidade de obra: O preço não inclui a canalização nem a cablagem elétrica de alimentação.
Inclui: Marcação. Colocação e fixação. Ligação às linhas frigoríficas. Ligação à rede elétrica. Ligação à rede de drenagem. Colocação em funcionamento.
Critério de medição de projeto: Número de unidades previstas, segundo documentação gráfica de Projeto.
Critério de quantitativos de obra: Medir-se-á o número de unidades realmente executadas segundo especificações de Projeto.

| Código | Un | Descrição | Rendimento | Preço | Importância |
|---|---|---|---|---|---|
| mt42mhi155d | Un | Unidade exterior de ar condicionado, sistema ar-ar multi-split, para gás R-32, bomba de calor, gama doméstica (RAC), alimentação monofásica (230V/50Hz), modelo SCM30ZS-W "MITSUBISHI HEAVY INDUSTRIES", potência frigorífica nominal 3 kW (temperatura de bulbo seco 35°C, temperatura de bulbo úmido 24°C), potência calorífica nominal 4 kW (temperatura de bulbo úmido 6°C), de 595x780x290 mm, peso 35,5 kg, nível sonoro 49 dBA e vazão de ar 1950 m³/h, com controle de condensação. (material) | 1.000 | 9000.70 | 9000.70 |
| mt42www080 | Un | Kit de amortecedores anti-vibração de piso, formado por quatro amortecedores de borracha, com os correspondentes parafusos, porcas e arruelas. (material) | 1.000 | 53.57 | 53.57 |
| mo005 | h | Instalador de ar condicionado. (mão de obra) | 1.045 | 40.91 | 42.75 |
| mo104 | h | Ajudante de instalador de ar condicionado. (mão de obra) | 1.045 | 30.78 | 32.17 |
| % | % | Custos diretos complementares | 2 % | 9129.19 | 182.58 |
|  |  | Custos diretos |  |  | 9311.77 |
