# Derivação para linha frigorífica de líquido e de gás

- Propriedade do ficheiro: CYPE Ingenieros S.A.
- Formato: FIEBDC-3/2016
- Programa: Gerador de preços para construção civil. CYPE Ingenieros, S.A.
- Data: 17/06/2024
- Âmbito geográfico: Brasil
- Moeda: BRL
- Custos indiretos: 3 %
- Despesas gerais: 13 %
- Lucro: 6 %
- IVA: 17 %

## I Instalações

### IB Sistemas de climatização

#### IBW Sistema VRF (Mitsubishi Heavy Industries)

**IBW360** Un Derivação para linha frigorífica de líquido e de gás.
Derivação de linha frigorífica formada por conjunto de dois coletores, um para a linha de líquido e outro para a linha de gás, de 4 saídas cada um, sistema ar-ar multi-split com vazão variável de refrigerante, modelo KIT-BMHEAD4221 "MITSUBISHI HEAVY INDUSTRIES", com uma capacidade máxima de unidades interiores ligadas a jusante cuja soma de índices de capacidade seja inferior a 180.
Inclui: Ligação.
Critério de medição de projeto: Número de unidades previstas, segundo documentação gráfica de Projeto.
Critério de quantitativos de obra: Medir-se-á o número de unidades realmente executadas segundo especificações de Projeto.

| Código | Un | Descrição | Rendimento | Preço | Importância |
|---|---|---|---|---|---|
| mt42mhi540a | Un | Conjunto de dois coletores, um para a linha de líquido e outro para a linha de gás, de 4 saídas cada um, sistema ar-ar multi-split com vazão variável de refrigerante, modelo KIT-BMHEAD4221 "MITSUBISHI HEAVY INDUSTRIES", com uma capacidade máxima de unidades interiores ligadas a jusante cuja soma de índices de capacidade seja inferior a 180. (material) | 1 | 2585.02 | 2585.020 |
| mo005 | h | Instalador de ar condicionado. (mão de obra) | 0.052 | 40.91 | 2.127 |
| mo104 | h | Ajudante de instalador de ar condicionado. (mão de obra) | 0.052 | 30.78 | 1.601 |
| % | % | Custos diretos complementares | 2 % | 2588.748 | 51.775 |
|  |  | Custos diretos |  |  | 2640.523 |
