# Equipamento ar-água, bomba de calor aerotérmica, para produção de água quente

- Propriedade do ficheiro: CYPE Ingenieros S.A.
- Formato: FIEBDC-3/2016
- Programa: Gerador de preços para construção civil. CYPE Ingenieros, S.A.
- Data: 26/09/2024
- Âmbito geográfico: Brasil
- Moeda: BRL
- Custos indiretos: 3 %
- Despesas gerais: 13 %
- Lucro: 6 %
- IVA: 17 %

## I Instalações

### IC Aquecimento, refrigeração, climatização e água quente

#### ICA Água quente

**ICA057** Un Equipamento ar-água, bomba de calor aerotérmica, para produção de água quente.
Equipamento ar-água, bomba de calor aerotérmica, para produção de água quente, formado por bomba de calor aerotérmica, ar-água, para produção de água quente, modelo Q-ton ESA30E(H)2-25 "MITSUBISHI HEAVY INDUSTRIES", refrigerante R744, potência calorífica nominal de 30 kW, COP 4,3, dimensões 1690x1350x720 mm, vazão de água máximo 8,97 l/min, consumo elétrico máximo 6,98 kW, pressão sonora 58 dBA, alimentação trifásica a 400 V, peso 375 kg, compressor de duas etapas (compressor de tipo rotativo para a primeira etapa e compressor de tipo scroll para a segunda etapa), limites operativos: entrada de ar entre -25°C e 43°C, entrada de água entre 5°C e 63°C, saída de água entre 60°C e 90°C, possibilidade de ligar até 16 unidades controladas por um único controle remoto, com reservatório de água quente, de aço vitrificado, de interior, de 500 litros, controle remoto por cabo, modelo RC-Q1EH2, kit de cablagem de válvula de 3 vias e sondas de temperatura, conjunto de duas sondas de temperatura para reservatório, válvula motorizada de 3 vias. Totalmente montado, ligado e colocado em funcionamento pela empresa instaladora para a verificação do seu correto funcionamento.
Critérios considerados na determinação do preço da unidade de obra: O preço não inclui os elementos anti-vibratórios de piso.
Inclui: Marcação do equipamento. Colocação e fixação do equipamento e dos seus acessórios. Ligação com as redes de abastecimento de água, elétrica e de coleta de condensados. Colocação em funcionamento.
Critério de medição de projeto: Número de unidades previstas, segundo documentação gráfica de Projeto.
Critério de quantitativos de obra: Medir-se-á o número de unidades realmente executadas segundo especificações de Projeto.

| Código | Un | Descrição | Rendimento | Preço | Importância |
|---|---|---|---|---|---|
| mt42mhi800a | Un | Bomba de calor aerotérmica, ar-água, para produção de água quente, modelo Q-ton ESA30E(H)2-25 "MITSUBISHI HEAVY INDUSTRIES", refrigerante R744, potência calorífica nominal de 30 kW, COP 4,3, dimensões 1690x1350x720 mm, vazão de água máximo 8,97 l/min, consumo elétrico máximo 6,98 kW, pressão sonora 58 dBA, alimentação trifásica a 400 V, peso 375 kg, compressor de duas etapas (compressor de tipo rotativo para a primeira etapa e compressor de tipo scroll para a segunda etapa), limites operativos: entrada de ar entre -25°C e 43°C, entrada de água entre 5°C e 63°C, saída de água entre 60°C e 90°C, possibilidade de ligar até 16 unidades controladas por um único controle remoto. (material) | 1 | 289817.21 | 289817.210 |
| mt42mhi820a | Un | Reservatório de água quente, de aço vitrificado, de interior, de 500 litros, para sistema Q-ton, "MITSUBISHI HEAVY INDUSTRIES", pressão máxima de trabalho 8 bar, com boca de inspeção, deflector na parte superior do reservatório, quatro bainhas para sondas, isolamento térmico de espuma de poliuretano e proteção catódica permanente, livre de manutenção. (material) | 1 | 28441.94 | 28441.940 |
| mt42mhi811a | Un | Kit de cablagem de válvula de 3 vias e sondas de temperatura, para sistema Q-ton, "MITSUBISHI HEAVY INDUSTRIES", de 20 m de comprimento. (material) | 1 | 6415.68 | 6415.680 |
| mt42mhi810a | Un | Controle remoto por cabo, modelo RC-Q1EH2, para sistema Q-ton, "MITSUBISHI HEAVY INDUSTRIES". (material) | 1 | 6596.49 | 6596.490 |
| mt42mhi812a | Un | Conjunto de duas sondas de temperatura para reservatório, para sistema Q-ton, "MITSUBISHI HEAVY INDUSTRIES". (material) | 1 | 2980.14 | 2980.140 |
| mt42mhi813a | Un | Válvula motorizada de 3 vias, para sistema Q-ton, "MITSUBISHI HEAVY INDUSTRIES". (material) | 1 | 8478.34 | 8478.340 |
| mt37sve010c | Un | Registro de esfera de latão niquelado para enroscar de 3/4". (material) | 2 | 21.81 | 43.620 |
| mo005 | h | Instalador de ar condicionado. (mão de obra) | 4.229 | 40.91 | 173.008 |
| mo104 | h | Ajudante de instalador de ar condicionado. (mão de obra) | 4.229 | 30.78 | 130.169 |
| % | % | Custos diretos complementares | 2 % | 343076.597 | 6861.532 |
|  |  | Custos diretos |  |  | 349938.129 |

## Recursos

**mt42mhi800a** Un Bomba de calor aerotérmica
Dados técnicos: Custo energético 16287.471 MJ; Emissão de CO2 962.522 kg
Resíduos:
- embalagem: re150101 Embalagens de papel e cartão. (componente de resíduo); rendimento 3.263 kg; Código LER 15 01 01; Massa do elemento 1 kg; Volume 0.001333 m3
- embalagem: re170201 Madeira. (componente de resíduo); rendimento 0.74 kg; Código LER 17 02 01; Massa do elemento 1 kg; Volume 0.000909 m3

**mt37sve010c** Un Registro de esfera de latão niquelado para enroscar de 3/4"
Dados técnicos: Custo energético 720.409 MJ; Emissão de CO2 48.441 kg
Resíduos:
- embalagem: re150101 Embalagens de papel e cartão; rendimento 0.072 kg
