# Equipamento de ar condicionado com unidade interior de solo, sistema ar-ar split 1x1

- Propriedade do ficheiro: CYPE Ingenieros S.A.
- Formato: FIEBDC-3/2016
- Programa: Gerador de preços para construção civil. CYPE Ingenieros, S.A.
- Data: 17/06/2024
- Âmbito geográfico: Brasil
- Moeda: BRL
- Custos indiretos: 3 %
- Despesas gerais: 13 %
- Lucro: 6 %
- IVA: 17 %

## I Instalações

### IC Aquecimento, refrigeração, climatização e água quente

#### ICN Unidades autônomas de climatização

**ICN022** Un Equipamento de ar condicionado com unidade interior de solo, sistema ar-ar split 1x1.
Equipamento de ar condicionado, sistema ar-ar split 1x1, para gás R-32, bomba de calor, gama doméstica (RAC), alimentação monofásica (230V/50Hz), modelo Diamond SRF25ZS-W "MITSUBISHI HEAVY INDUSTRIES", potência frigorífica nominal 2,5 kW (temperatura de bulbo seco no interior 27°C, temperatura de bulbo úmido no interior 19°C, temperatura de bulbo seco no exterior 35°C, temperatura de bulbo úmido no exterior 24°C), potência calorífica nominal 2,9 kW (temperatura de bulbo seco no interior 20°C, temperatura de bulbo úmido no exterior 6°C), SEER 7,4 (classe A++), SCOP 5,7 (classe A+++), EER 4,2 (classe A), COP 4,4 (classe A), formado por uma unidade interior de solo SRF25ZS-W, de 600x860x238 mm, nível sonoro (velocidade ultra baixa) 25 dBA, vazão de ar (velocidade elevada) 540 m³/h, com filtro enzimático, filtro desodorizante fotocatalítico, possibilidade de selecionar a saída de ar simultaneamente pelas aletas superiores e inferiores e de programar a direção de saída de impulsão e controle sem fios, com programação semanal, modelo Weekly Timer, e uma unidade exterior SRC25ZS-W2, de 540x780x290 mm, nível sonoro 45 dBA e vazão de ar 1644 m³/h, com controle de condensação. Inclusive elementos anti-vibratórios e suportes de parede para apoio da unidade exterior.
Critérios considerados na determinação do preço da unidade de obra: O preço não inclui a canalização nem a cablagem elétrica de alimentação.
Inclui: Implantação das unidades. Colocação e fixação da unidade interior. Colocação e fixação da unidade exterior. Ligação às linhas frigoríficas. Ligação à rede elétrica. Ligação à rede de drenagem. Colocação em funcionamento.
Critério de medição de projeto: Número de unidades previstas, segundo documentação gráfica de Projeto.
Critério de quantitativos de obra: Medir-se-á o número de unidades realmente executadas segundo especificações de Projeto.

| Código | Un | Descrição | Rendimento | Preço | Importância |
|---|---|---|---|---|---|
| mt42mhi206jia | Un | Equipamento de ar condicionado, sistema ar-ar split 1x1, para gás R-32, bomba de calor, gama doméstica (RAC), alimentação monofásica (230V/50Hz), modelo Diamond SRF25ZS-W "MITSUBISHI HEAVY INDUSTRIES", potência frigorífica nominal 2,5 kW (temperatura de bulbo seco no interior 27°C, temperatura de bulbo úmido no interior 19°C, temperatura de bulbo seco no exterior 35°C, temperatura de bulbo úmido no exterior 24°C), potência calorífica nominal 2,9 kW (temperatura de bulbo seco no interior 20°C, temperatura de bulbo úmido no exterior 6°C), SEER 7,4 (classe A++), SCOP 5,7 (classe A+++), EER 4,2 (classe A), COP 4,4 (classe A), formado por uma unidade interior de solo SRF25ZS-W, de 600x860x238 mm, nível sonoro (velocidade ultra baixa) 25 dBA, vazão de ar (velocidade elevada) 540 m³/h, com filtro enzimático, filtro desodorizante fotocatalítico, possibilidade de selecionar a saída de ar simultaneamente pelas aletas superiores e inferiores e de programar a direção de saída de impulsão e controle sem fios, com programação semanal, modelo Weekly Timer, e uma unidade exterior SRC25ZS-W2, de 540x780x290 mm, nível sonoro 45 dBA e vazão de ar 1644 m³/h, com controle de condensação. (material) | 1 | 13668.48 | 13668.480 |
| mt42www085 | Un | Kit de suportes de parede, formado por conjunto de esquadras de 50x45 cm e quatro amortecedores de borracha, com as correspondentes buchas, parafusos, porcas e arruelas. (material) | 1 | 126.57 | 126.570 |
| mo005 | h | Instalador de ar condicionado. (mão de obra) | 2.09 | 40.91 | 85.502 |
| mo104 | h | Ajudante de instalador de ar condicionado. (mão de obra) | 2.09 | 30.78 | 64.330 |
| % | % | Custos diretos complementares | 2 % | 13944.882 | 278.898 |
|  |  | Custos diretos |  |  | 14223.780 |
