# Unidade interior de ar condicionado, de solo

- Propriedade do ficheiro: CYPE Ingenieros S.A.
- Formato: FIEBDC-3/2016
- Programa: Gerador de preços para construção civil. CYPE Ingenieros, S.A.
- Data: 17/06/2024
- Âmbito geográfico: Brasil
- Moeda: BRL
- Custos indiretos: 3 %
- Despesas gerais: 13 %
- Lucro: 6 %
- IVA: 17 %

## I Instalações

### IC Aquecimento, refrigeração, climatização e água quente

#### ICN Unidades autônomas de climatização

**ICN102** Un Unidade interior de ar condicionado, de solo.
Unidade interior de ar condicionado, de solo, sistema ar-ar multi-split, para gás R-32, bomba de calor, gama doméstica (RAC), alimentação monofásica (230V/50Hz), modelo Diamond SRF25ZS-W "MITSUBISHI HEAVY INDUSTRIES", potência frigorífica nominal 2,5 kW (temperatura de bulbo seco 27°C, temperatura de bulbo úmido 19°C), potência calorífica nominal 3,4 kW (temperatura de bulbo seco 20°C), de 600x860x238 mm, nível sonoro (velocidade ultra baixa) 50 dBA, com filtro enzimático, filtro desodorizante fotocatalítico e controle sem fios, com programador semanal, modelo Weekly Timer.
Critérios considerados na determinação do preço da unidade de obra: O preço não inclui a canalização nem a cablagem elétrica de alimentação.
Inclui: Marcação. Colocação e fixação. Ligação às linhas frigoríficas. Ligação à rede elétrica. Ligação à rede de drenagem. Colocação em funcionamento.
Critério de medição de projeto: Número de unidades previstas, segundo documentação gráfica de Projeto.
Critério de quantitativos de obra: Medir-se-á o número de unidades realmente executadas segundo especificações de Projeto.

| Código | Un | Descrição | Rendimento | Preço | Importância |
|---|---|---|---|---|---|
| mt42mhi141y | Un | Unidade interior de ar condicionado, de solo, sistema ar-ar multi-split, para gás R-32, bomba de calor, gama doméstica (RAC), alimentação monofásica (230V/50Hz), modelo Diamond SRF25ZS-W "MITSUBISHI HEAVY INDUSTRIES", potência frigorífica nominal 2,5 kW (temperatura de bulbo seco 27°C, temperatura de bulbo úmido 19°C), potência calorífica nominal 3,4 kW (temperatura de bulbo seco 20°C), de 600x860x238 mm, nível sonoro (velocidade ultra baixa) 50 dBA, com filtro enzimático, filtro desodorizante fotocatalítico e controle sem fios, com programador semanal, modelo Weekly Timer. (material) | 1 | 6415.68 | 6415.680 |
| mo005 | h | Instalador de ar condicionado. (mão de obra) | 1.045 | 40.91 | 42.751 |
| mo104 | h | Ajudante de instalador de ar condicionado. (mão de obra) | 1.045 | 30.78 | 32.165 |
| % | % | Custos diretos complementares | 2 % | 6490.596 | 129.812 |
|  |  | Custos diretos |  |  | 6620.408 |

## Recursos

**mt42mhi141y** Un Unidade interior de ar condicionado
Dados técnicos: Custo energético 1156.531 MJ; Emissão de CO2 79.131 kg
Resíduos:
- embalagem: re150101 Embalagens de papel e cartão. (componente de resíduo); rendimento 0.18 kg; Código LER 15 01 01; Massa do elemento 1 kg; Volume 0.001333 m3
- embalagem: re170203 Plástico. (componente de resíduo); rendimento 0.09 kg; Código LER 17 02 03; Massa do elemento 1 kg; Volume 0.001667 m3
