# Unidade interior de ar condicionado, de teto com descarga direta

- Propriedade do ficheiro: CYPE Ingenieros S.A.
- Formato: FIEBDC-3/2016
- Programa: Gerador de preços para construção civil. CYPE Ingenieros, S.A.
- Data: 17/06/2024
- Âmbito geográfico: Brasil
- Moeda: BRL
- Custos indiretos: 3 %
- Despesas gerais: 13 %
- Lucro: 6 %
- IVA: 17 %

## I Instalações

### IC Aquecimento, refrigeração, climatização e água quente

#### ICN Unidades autônomas de climatização

**ICN115** Un Unidade interior de ar condicionado, de teto com descarga direta.
Unidade interior de ar condicionado, de teto, com descarga direta, sistema ar-ar multi-split, para gás R-32, bomba de calor, gama doméstica (RAC), alimentação monofásica (230V/50Hz), modelo FDE50VH "MITSUBISHI HEAVY INDUSTRIES", potência frigorífica nominal 5 kW (temperatura de bulbo seco 27°C, temperatura de bulbo úmido 19°C), potência calorífica nominal 5,8 kW (temperatura de bulbo seco 20°C), de 210x1070x690 mm, nível sonoro (velocidade baixa) 31 dBA, com filtro e controle por cabo, modelo RC-E5. Acessórios: adaptador para ligação de controle remoto por cabo ou de controle externo, modelo SC-BIKN-E.
Critérios considerados na determinação do preço da unidade de obra: O preço não inclui a canalização nem a cablagem elétrica de alimentação.
Inclui: Marcação. Colocação e fixação. Ligação às linhas frigoríficas. Ligação à rede elétrica. Colocação e fixação do tubo entre a unidade interior e o controle remoto por cabo. Colocação de cabos entre a unidade interior e o controle remoto por cabo. Ligação de cabos entre a unidade interior e o controle remoto por cabo. Ligação à rede de drenagem. Colocação em funcionamento.
Critério de medição de projeto: Número de unidades previstas, segundo documentação gráfica de Projeto.
Critério de quantitativos de obra: Medir-se-á o número de unidades realmente executadas segundo especificações de Projeto.

| Código | Un | Descrição | Rendimento | Preço | Importância |
|---|---|---|---|---|---|
| mt42mhi176l | Un | Unidade interior de ar condicionado, de teto, com descarga direta, sistema ar-ar multi-split, para gás R-32, bomba de calor, gama doméstica (RAC), alimentação monofásica (230V/50Hz), modelo FDE50VH "MITSUBISHI HEAVY INDUSTRIES", potência frigorífica nominal 5 kW (temperatura de bulbo seco 27°C, temperatura de bulbo úmido 19°C), potência calorífica nominal 5,8 kW (temperatura de bulbo seco 20°C), de 210x1070x690 mm, nível sonoro (velocidade baixa) 31 dBA, com filtro e controle por cabo, modelo RC-E5. (material) | 1 | 8397.97 | 8397.970 |
| mt42mhi510b | Un | Adaptador para ligação de controle remoto por cabo ou de controle externo, modelo SC-BIKN-E "MITSUBISHI HEAVY INDUSTRIES". (material) | 1 | 2055.96 | 2055.960 |
| mt42mhi900 | m | Cabo bus blindado de 2 fios, de 0,5 mm² de seção por fio (material) | 3 | 5.36 | 16.080 |
| mt35tpt010ke | m | Tubo rígido de PVC VD-F de 16 mm de diâmetro exterior e 1,3 mm de espessura. Resistência à compressão 1250 N, resistência ao impacto 6 joules, temperatura de trabalho -25°C até 90°C, classificação 4442, com o preço incrementado em 20% relativamente a acessórios e peças especiais. (material) | 3 | 11.9 | 35.700 |
| mo005 | h | Instalador de ar condicionado. (mão de obra) | 1.045 | 40.91 | 42.751 |
| mo104 | h | Ajudante de instalador de ar condicionado. (mão de obra) | 1.045 | 30.78 | 32.165 |
| % | % | Custos diretos complementares | 2 % | 10580.626 | 211.613 |
|  |  | Custos diretos |  |  | 10792.239 |

Resíduos:
- colocação: mt42mhi900 Cabo bus blindado de 2 fios, de 0,5 mm² de seção por fio; fator de resíduo 0.0165111
- colocação: mt35tpt010ke; fator de resíduo 0.0275

## Recursos

**mt42mhi176l** Un Unidade interior de ar condicionado
Dados técnicos: Custo energético 1294.257 MJ; Emissão de CO2 88.556 kg
Resíduos:
- embalagem: re150101 Embalagens de papel e cartão. (componente de resíduo); rendimento 0.18 kg; Código LER 15 01 01; Massa do elemento 1 kg; Volume 0.001333 m3
- embalagem: re170203 Plástico. (componente de resíduo); rendimento 0.09 kg; Código LER 17 02 03; Massa do elemento 1 kg; Volume 0.001667 m3

**mt42mhi900** m Cabo bus blindado de 2 fios, de 0,5 mm² de seção por fio
Dados técnicos: Custo energético 1.694 MJ; Emissão de CO2 0.087 kg; Código LER 17 04 11; Massa do elemento 0.045 kg; Volume 0.00003 m3
Resíduos:
- embalagem: re150101 Embalagens de papel e cartão; rendimento 0.065 kg

**mt35tpt010ke** m Tubo rígido de PVC VD-F de 16 mm de diâmetro exterior e 1,3 mm de espessura. Resistência à compressão 1250 N
Dados técnicos: Custo energético 7.750 MJ; Emissão de CO2 0.385 kg; Código LER 17 02 03; Massa do elemento 0.08 kg; Volume 0.000133 m3
