# Recuperador de calor e umidade ar-ar. Instalação em teto

- Propriedade do ficheiro: CYPE Ingenieros S.A.
- Formato: FIEBDC-3/2016
- Programa: Gerador de preços para construção civil. CYPE Ingenieros, S.A.
- Data: 17/06/2024
- Âmbito geográfico: Brasil
- Moeda: BRL
- Custos indiretos: 3 %
- Despesas gerais: 13 %
- Lucro: 6 %
- IVA: 17 %

## I Instalações

### IC Aquecimento, refrigeração, climatização e água quente

#### ICR Sistemas de condução de ar

**ICR115** Un Recuperador de calor e umidade ar-ar. Instalação em teto.
Recuperador entálpico ar-ar, modelo SAF150E7 "MITSUBISHI HEAVY INDUSTRIES", vazão de ar a velocidade alta/média/baixa: 150/150/120 m³/h, consumo elétrico 107 W, pressão sonora a velocidade alta/média/baixa: 29/29/21,5 dBA, dimensões 270x970x467 mm, peso 25 kg, pressão estática do ar a velocidade alta/média/baixa: 80/70/25 Pa, eficiência de recuperação calorífica a velocidade alta/média/baixa: 70/70/73%, eficiência de recuperação frigorífica a velocidade alta/média/baixa: 63/63/66%, alimentação monofásica a 230 V. Instalação em teto. Inclusive elementos para suspensão ao teto.
Inclui: Marcação. Colocação e fixação. Ligação e verificação do seu correto funcionamento.
Critério de medição de projeto: Número de unidades previstas, segundo documentação gráfica de Projeto.
Critério de quantitativos de obra: Medir-se-á o número de unidades realmente executadas segundo especificações de Projeto.

| Código | Un | Descrição | Rendimento | Preço | Importância |
|---|---|---|---|---|---|
| mt42mhi850a | Un | Recuperador entálpico ar-ar, modelo SAF150E7 "MITSUBISHI HEAVY INDUSTRIES", vazão de ar a velocidade alta/média/baixa: 150/150/120 m³/h, consumo elétrico 107 W, pressão sonora a velocidade alta/média/baixa: 29/29/21,5 dBA, dimensões 270x970x467 mm, peso 25 kg, pressão estática do ar a velocidade alta/média/baixa: 80/70/25 Pa, eficiência de recuperação calorífica a velocidade alta/média/baixa: 70/70/73%, eficiência de recuperação frigorífica a velocidade alta/média/baixa: 63/63/66%, alimentação monofásica a 230 V. (material) | 1 | 11974.15 | 11974.150 |
| mt42www090 | Un | Kit de suportes para suspensão ao teto, formado por quatro barras roscadas de aço galvanizado, com as correspondentes buchas, porcas e arruelas. (material) | 1 | 147.33 | 147.330 |
| mo005 | h | Instalador de ar condicionado. (mão de obra) | 0.627 | 40.91 | 25.651 |
| mo104 | h | Ajudante de instalador de ar condicionado. (mão de obra) | 0.627 | 30.78 | 19.299 |
| % | % | Custos diretos complementares | 2 % | 12166.430 | 243.329 |
|  |  | Custos diretos |  |  | 12409.759 |

## Recursos

**mt42mhi850a** Un Recuperador entálpico ar-ar
Dados técnicos: Custo energético 1319.170 MJ; Emissão de CO2 46.247 kg
Resíduos:
- embalagem: re150101 Embalagens de papel e cartão. (componente de resíduo); rendimento 2.143 kg; Código LER 15 01 01; Massa do elemento 1 kg; Volume 0.001333 m3
