# Controlador para ligação de unidade de tratamento de ar (UTA) de expansão direta com unidade exterior de ar condicionado

- Propriedade do ficheiro: CYPE Ingenieros S.A.
- Formato: FIEBDC-3/2016
- Programa: Gerador de preços para construção civil. CYPE Ingenieros, S.A.
- Data: 17/06/2024
- Âmbito geográfico: Brasil
- Moeda: BRL
- Custos indiretos: 3 %
- Despesas gerais: 13 %
- Lucro: 6 %
- IVA: 17 %

## I Instalações

### IC Aquecimento, refrigeração, climatização e água quente

#### ICT Unidades de tratamento de ar (UTAs)

**ICT300** Un Controlador para ligação de unidade de tratamento de ar (UTA) de expansão direta com unidade exterior de ar condicionado.
Kit de expansão para ligação de unidade de tratamento de ar (UTA) de expansão direta com unidade exterior de expansão direta da gama semi-industrial PAC, para gás R-32/R-410A, com potência de refrigeração da unidade exterior compreendida entre 4 kW e 28 kW, modelo AHU-KIT-SP "MITSUBISHI HEAVY INDUSTRIES", com entradas analógicas 0-10V e 4-20mA, possibilidade de integração em BMS através de protocolo ModBus e possibilidade de ligar em cascata até 16 unidades exteriores, com controle por cabo com ecrã tátil LCD, modelo Eco Touch RC-EX3A, para controle do kit de expansão. Totalmente montado, ligado e testado.
Inclui: Marcação. Colocação e fixação dos elementos. Ligação.
Critério de medição de projeto: Número de unidades previstas, segundo documentação gráfica de Projeto.
Critério de quantitativos de obra: Medir-se-á o número de unidades realmente executadas segundo especificações de Projeto.

| Código | Un | Descrição | Rendimento | Preço | Importância |
|---|---|---|---|---|---|
| mt42mhi835a | Un | Kit de expansão para ligação de unidade de tratamento de ar (UTA) de expansão direta com unidade exterior de expansão direta da gama semi-industrial PAC, para gás R-32/R-410A, com potência de refrigeração da unidade exterior compreendida entre 4 kW e 28 kW, modelo AHU-KIT-SP "MITSUBISHI HEAVY INDUSTRIES", com entradas analógicas 0-10V e 4-20mA, possibilidade de integração em BMS através de protocolo ModBus e possibilidade de ligar em cascata até 16 unidades exteriores. (material) | 1 | 4065.05 | 4065.050 |
| mt42mhi520a | Un | Controle por cabo com ecrã tátil LCD, modelo Eco Touch RC-EX3A "MITSUBISHI HEAVY INDUSTRIES". (material) | 1 | 1339.39 | 1339.390 |
| mo005 | h | Instalador de ar condicionado. (mão de obra) | 1.045 | 40.91 | 42.751 |
| mo104 | h | Ajudante de instalador de ar condicionado. (mão de obra) | 1.045 | 30.78 | 32.165 |
| % | % | Custos diretos complementares | 2 % | 5479.356 | 109.587 |
|  |  | Custos diretos |  |  | 5588.943 |
