# Controle centralizado

- Propriedade do ficheiro: CYPE Ingenieros S.A.
- Formato: FIEBDC-3/2016
- Programa: Gerador de preços para construção civil. CYPE Ingenieros, S.A.
- Data: 13/02/2025
- Âmbito geográfico: Brasil
- Moeda: BRL
- Custos indiretos: 3 %
- Despesas gerais: 13 %
- Lucro: 6 %
- IVA: 17 %

## I Instalações

### IB Sistemas de climatização

#### IBW Sistema VRF (Mitsubishi Heavy Industries)

**IBW500** Un Controle centralizado.
Consola para controle centralizado de instalações de climatização com sistema ar-ar split e comunicação Superlink II, para um máximo de 16 unidades interiores, modelo SC-SL1N-E "MITSUBISHI HEAVY INDUSTRIES", com funções de controle individual e coletivo do arranque e paragem, informação dos estados de funcionamento e de necessidade de funcionamento e compensação do tempo de paragem perante um corte do fornecimento de eletricidade.
Critérios considerados na determinação do preço da unidade de obra: O preço não inclui a canalização nem a cablagem elétrica de alimentação.
Inclui: Marcação. Colocação e fixação. Colocação e fixação dos acessórios. Ligação.
Critério de medição de projeto: Número de unidades previstas, segundo documentação gráfica de Projeto.
Critério de quantitativos de obra: Medir-se-á o número de unidades realmente executadas segundo especificações de Projeto.

| Código | Un | Descrição | Rendimento | Preço | Importância |
|---|---|---|---|---|---|
| mt42mhi600a | Un | Consola para controle centralizado de instalações de climatização com sistema ar-ar split e comunicação Superlink II, para um máximo de 16 unidades interiores, modelo SC-SL1N-E "MITSUBISHI HEAVY INDUSTRIES", com funções de controle individual e coletivo do arranque e paragem, informação dos estados de funcionamento e de necessidade de funcionamento e compensação do tempo de paragem perante um corte do fornecimento de eletricidade. (material) | 1 | 7132.99 | 7132.990 |
| mo005 | h | Instalador de ar condicionado. (mão de obra) | 1.122 | 42.82 | 48.044 |
| mo104 | h | Ajudante de instalador de ar condicionado. (mão de obra) | 1.122 | 32.08 | 35.994 |
| % | % | Custos diretos complementares | 2 % | 7217.028 | 144.341 |
|  |  | Custos diretos |  |  | 7361.369 |
