# Aluguel de plataforma elevatória

- Propriedade do ficheiro: CYPE INGENIEROS, S.A.
- Formato: FIEBDC-3/2002
- Âmbito geográfico: Brasil
- Moeda: BRL
- Custos indiretos: 3.00 %
- Despesas gerais: 13.00 %
- Lucro: 6.00 %
- IVA: 17.00 %

## 0 Trabalhos preliminares

### 0X Andaimes e equipamento de elevação

#### 0XP Plataformas elevatórias

**0XP010** Un Aluguel de plataforma elevatória.
Aluguel diário de cesta elevatória de braço telescópico, motor diesel, de 20 m de altura máxima de trabalho.
Critérios considerados na determinação do preço da unidade de obra: O preço inclui a manutenção e o seguro de responsabilidade civil.
Inclui: Revisão periódica para garantir a sua estabilidade e condições de segurança.
Critério de medição de projeto: Número de unidades previstas, segundo documentação gráfica de Projeto.
Critério de quantitativos de obra: Amortização em forma de aluguel diário, segundo as condições definidas no contrato subscrito com a empresa fornecedora.

| Código | Un | Descrição | Rendimento | Preço | Importância |
|---|---|---|---|---|---|
| mq07ple010di | Un | Aluguel diário de cesta elevatória de braço telescópico, motor diesel, de 20 m de altura máxima de trabalho, incluindo manutenção e seguro de responsabilidade civil. (equipamento) | 1.000 | 726.69 | 726.69 |
| % | % | Custos diretos complementares | 2 % | 726.69 | 14.53 |
|  |  | Custos diretos |  |  | 741.22 |
