# Aluguel de grua torre

- Propriedade do ficheiro: CYPE INGENIEROS, S.A.
- Formato: FIEBDC-3/2002
- Âmbito geográfico: Brasil
- Moeda: BRL
- Custos indiretos: 3.00 %
- Despesas gerais: 13.00 %
- Lucro: 6.00 %
- IVA: 17.00 %

## 0 Trabalhos preliminares

### 0X Andaimes e equipamento de elevação

#### 0XT Gruas torre

**0XT010** Un Aluguel de grua torre.
Aluguel mensal de grua torre de obra para elevação e transporte de materiais, formada por torre metálica, lança horizontal giratória de 25 m de lança, 750 kg de carga máxima na ponta e 19 m de altura abaixo do gancho e motores de orientação, elevação e distribuição ou translação da carga.
Critérios considerados na determinação do preço da unidade de obra: O preço não inclui o tramo de engastamento.
Inclui: Revisão periódica para garantir a sua estabilidade e condições de segurança.
Critério de medição de projeto: Número de unidades previstas, segundo documentação gráfica de Projeto.
Critério de quantitativos de obra: Amortização em forma de aluguel mensal, segundo as condições definidas no contrato subscrito com a empresa fornecedora.

| Código | Un | Descrição | Rendimento | Preço | Importância |
|---|---|---|---|---|---|
| mq07gto010aa | Un | Aluguel mensal de grua torre para transporte de materiais de 25 m de lança, 750 kg de carga máxima na ponta e 19 m de altura abaixo do gancho, incluindo telecomando, manutenção e seguro de responsabilidade civil. (equipamento) | 1.000 | 4587.52 | 4587.52 |
| % | % | Custos diretos complementares | 2 % | 4587.52 | 91.75 |
|  |  | Custos diretos |  |  | 4679.27 |
