# Enchimento e compactação do terreno de apoio da fundação

- Propriedade do ficheiro: CYPE INGENIEROS, S.A.
- Formato: FIEBDC-3/2002
- Âmbito geográfico: Brasil
- Moeda: BRL
- Custos indiretos: 3.00 %
- Despesas gerais: 13.00 %
- Lucro: 6.00 %
- IVA: 17.00 %

## A Preparação do terreno

### AM Melhorias do terreno

#### AMC Compactações

**AMC010** m³ Enchimento e compactação do terreno de apoio da fundação.
Enchimento para a melhoria das propriedades resistentes do terreno de apoio da fundação superficial projetada, com tout-venant natural calcário, e compactação em camadas sucessivas de 30 cm de espessura máxima com compactador tandem auto-propulsado, até alcançar uma densidade seca não inferior a 95% da máxima obtida no teste Proctor Modificado.
Critérios considerados na determinação do preço da unidade de obra: O preço não inclui a realização do ensaio Proctor Modificado.
Inclui: Transporte e descarga do material de enchimento ao local de trabalho. Espalhamento do material de enchimento em camadas de espessura uniforme. Humidificação ou secagem de cada camada. Compactação.
Critério de medição de projeto: Volume medido sobre os desenhos de perfis transversais do Projeto, que definem o movimento de terras a realizar em obra.
Critério de quantitativos de obra: Medir-se-á, em perfil compactado, o volume realmente executado segundo especificações de Projeto, sem incluir os incrementos por excessos de escavação não autorizados.

| Código | Un | Descrição | Rendimento | Preço | Importância |
|---|---|---|---|---|---|
| mt01zah010a | t | Tout-venant natural calcário. (material) | 2.200 | 28.40 | 62.48 |
| mq04dua020b | h | Dumper de descarga frontal de 2 t de carga útil. (equipamento) | 0.100 | 40.61 | 4.06 |
| mq02rot030b | h | Compactador tandem auto-propulsado, de 63 kW, de 9,65 t, largura de trabalho 168 cm. (equipamento) | 0.100 | 179.64 | 17.96 |
| mq02cia020j | h | Caminhão cisterna, de 8 m³ de capacidade. (equipamento) | 0.010 | 465.16 | 4.65 |
| mo113 | h | Auxiliar de serviços gerais. (mão de obra) | 0.030 | 28.94 | 0.87 |
| % | % | Custos diretos complementares | 2 % | 90.02 | 1.80 |
|  |  | Custos diretos |  |  | 91.82 |
