# Caixa de concreto simples "in loco"

- Propriedade do ficheiro: CYPE INGENIEROS, S.A.
- Formato: FIEBDC-3/2002
- Âmbito geográfico: Brasil
- Moeda: BRL
- Custos indiretos: 3.00 %
- Despesas gerais: 13.00 %
- Lucro: 6.00 %
- IVA: 17.00 %

## A Preparação do terreno

### AS Redes de drenagem horizontais

#### ASA Caixas

**ASA011** Un Caixa de concreto simples "in loco".
Caixa no extremo inferior do tubo de queda enterrada, de concreto simples "in loco" C30 classe de agressividade ambiental III e tipo de ambiente industrial, brita 1, consistência S50, de dimensões interiores 50x50x50 cm, sobre lastro de concreto simples de 15 cm de espessura, formação de caimento mínimo de 1,00% para a drenagem de águas residuais e 0,50% para a drenagem de águas pluviais, com o mesmo tipo de concreto, com curva de PVC de 45° colocada em cubo de concreto, para evitar o golpe de descida no caimento da base, fechada superiormente com marco e tampa de ferro fundido carga de ruptura 125 kN. Inclusive molde reutilizável de chapa metálica amortizável em 20 utilizações.
Critérios considerados na determinação do preço da unidade de obra: O preço não inclui a escavação nem o enchimento do tardoz.
Inclui: Marcação. Concretagem e compactação do concreto na execução da base. Colocação do molde reutilizável. Concretagem e compactação do concreto na execução da caixa. Remoção do molde. Ligação dos coletores à caixa. Enchimento de concreto para formação de caimentos. Colocação da curva de PVC no cubo de concreto. Colocação da tampa e dos acessórios. Verificação do seu correto funcionamento.
Critério de medição de projeto: Número de unidades previstas, segundo documentação gráfica de Projeto.
Critério de quantitativos de obra: Medir-se-á o número de unidades realmente executadas segundo especificações de Projeto.

| Código | Un | Descrição | Rendimento | Preço | Importância |
|---|---|---|---|---|---|
| mt10hmf060sza | m³ | Concreto simples C30 classe de agressividade ambiental III e tipo de ambiente industrial, brita 1, consistência S50, dosado em central, segundo ABNT NBR 8953. (material) | 0.270 | 371.35 | 100.26 |
| mt11ppl030a | Un | Curva 87°30' de PVC liso, D=125 mm. (material) | 1.000 | 24.32 | 24.32 |
| mt08epr030b | Un | Molde reutilizável para execução de caixas de seção quadrada de 50x50x50 cm, de chapa metálica, inclusive acessórios de montagem. (material) | 0.050 | 577.98 | 28.90 |
| mt11tfa010b | Un | Marco e tampa de ferro fundido, 50x50 cm, para caixa visitável, carga de ruptura 125 kN. (material) | 1.000 | 118.25 | 118.25 |
| au00auh040 |  | Vibrador de concreto, elétrico. | 1.000 | 0.00 | 0.00 |
| mo020 | h | Pedreiro. (mão de obra) | 1.119 | 32.24 | 36.08 |
| mo113 | h | Auxiliar de serviços gerais. (mão de obra) | 0.804 | 27.81 | 22.36 |
| % | % | Custos diretos complementares | 2 % | 330.17 | 6.60 |
|  |  | Custos diretos |  |  | 336.77 |
