# Coletor em radier

- Propriedade do ficheiro: CYPE INGENIEROS, S.A.
- Formato: FIEBDC-3/2002
- Âmbito geográfico: Brasil
- Moeda: BRL
- Custos indiretos: 3.00 %
- Despesas gerais: 13.00 %
- Lucro: 6.00 %
- IVA: 17.00 %

## A Preparação do terreno

### AS Redes de drenagem horizontais

#### ASC Coletores

**ASC020** m Coletor em radier.
Coletor enterrado da rede horizontal de saneamento, sem caixas, através de sistema integral registável, em radier, com um caimento mínima de 1,00% para a drenagem de águas residuais e 0,50% para a drenagem de águas pluviais, formado por tubo de polipropileno, série SN-10, rigidez anelar nominal 10 kN/m², de 200 mm de diâmetro exterior, com junta elástica, embutida em radier. Inclusive acessórios, registos, uniões e peças especiais, lubrificante para montagem e fixação à armadura da laje.
Inclui: Marcação do traçado do duto com as respectivas caimentos. Disposição de tubos e peças especiais. Montagem, ligação e verificação do seu correto funcionamento.
Critério de medição de projeto: Comprimento medido em projeção horizontal, segundo documentação gráfica de Projeto.
Critério de quantitativos de obra: Medir-se-á, em projeção horizontal, o comprimento realmente executado segundo especificações de Projeto, incluindo os tramos ocupados por peças especiais.

| Código | Un | Descrição | Rendimento | Preço | Importância |
|---|---|---|---|---|---|
| mt11tpg010d | m | Tubo de polipropileno para saneamento, série SN-10, rigidez anelar nominal 10 kN/m², de parede tricamada, cor telha, de 200 mm de diâmetro exterior e 6,8 mm de espessura, fabricado segundo a norma CEN TC 155 WG13, inclusive juntas de borracha. (material) | 1.050 | 209.51 | 219.99 |
| mt11tpg020d | Un | Repercussão, por m de tubulação, de acessórios, uniões e peças especiais para tubo de polipropileno para saneamento, série SN-10, de 200 mm de diâmetro exterior. (material) | 2.000 | 62.86 | 125.72 |
| mt11ade100a | kg | Lubrificante para união através de junta elástica de tubos e acessórios. (material) | 0.003 | 62.61 | 0.19 |
| mo008 | h | Encanador. (mão de obra) | 0.173 | 40.91 | 7.08 |
| mo107 | h | Ajudante de encanador. (mão de obra) | 0.087 | 30.78 | 2.68 |
| % | % | Custos diretos complementares | 2 % | 355.66 | 7.11 |
|  |  | Custos diretos |  |  | 362.77 |
