# Canaleta de drenagem

- Propriedade do ficheiro: CYPE INGENIEROS, S.A.
- Formato: FIEBDC-3/2002
- Âmbito geográfico: Brasil
- Moeda: BRL
- Custos indiretos: 3.00 %
- Despesas gerais: 13.00 %
- Lucro: 6.00 %
- IVA: 17.00 %

## A Preparação do terreno

### AS Redes de drenagem horizontais

#### ASI Sistemas de drenagem em pisos e pavimentos

**ASI050** m Canaleta de drenagem.
Canaleta de drenagem de aço inoxidável, de 2000 mm de comprimento, 110 mm de largura e 20 mm de altura, com grelha de aço inoxidável, colocada sobre lastro de concreto simples C20 classe de agressividade ambiental I e tipo de ambiente rural, brita 1, consistência S50 de 10 cm de espessura. Inclusive acessórios de montagem, peças especiais e elementos de fixação.
Critérios considerados na determinação do preço da unidade de obra: O preço não inclui a escavação.
Inclui: Marcação do traçado da canaleta de drenagem. Concretagem e compactação do concreto na execução da base. Montagem, ligação e verificação do seu correto funcionamento. Colocação da grelha.
Critério de medição de projeto: Comprimento medido em projeção horizontal, segundo documentação gráfica de Projeto.
Critério de quantitativos de obra: Medir-se-á, em projeção horizontal, o comprimento realmente executado segundo especificações de Projeto.

| Código | Un | Descrição | Rendimento | Preço | Importância |
|---|---|---|---|---|---|
| mt10hmf060ana | m³ | Concreto simples C20 classe de agressividade ambiental I e tipo de ambiente rural, brita 1, consistência S50, dosado em central, segundo ABNT NBR 8953. (material) | 0.040 | 316.08 | 12.64 |
| mt11caa010AG | Un | Canaleta de drenagem de aço inoxidável, de 2000 mm de comprimento, 110 mm de largura e 20 mm de altura, com grelha de aço inoxidável, inclusive duas tampas e uma união. (material) | 0.500 | 772.57 | 386.29 |
| mt11var020 | Un | Kit de acessórios de montagem, peças especiais e elementos de fixação, para saneamento. (material) | 3.000 | 2.22 | 6.66 |
| au00auh040 |  | Vibrador de concreto, elétrico. | 1.000 | 0.00 | 0.00 |
| mo020 | h | Pedreiro. (mão de obra) | 0.470 | 32.24 | 15.15 |
| mo113 | h | Auxiliar de serviços gerais. (mão de obra) | 0.475 | 27.81 | 13.21 |
| % | % | Custos diretos complementares | 2 % | 433.95 | 8.68 |
|  |  | Custos diretos |  |  | 442.63 |
