# Enchimento para drenagem, com agregados reciclados

- Propriedade do ficheiro: CYPE INGENIEROS, S.A.
- Formato: FIEBDC-3/2002
- Âmbito geográfico: Brasil
- Moeda: BRL
- Custos indiretos: 3.00 %
- Despesas gerais: 13.00 %
- Lucro: 6.00 %
- IVA: 17.00 %

## A Preparação do terreno

### AU Drenagens

#### AUR Enchimentos

**AUR041** m³ Enchimento para drenagem, com agregados reciclados.
Enchimento com ágregado reciclado misto de concreto e material cerâmico de 40 a 80 mm de diâmetro, sob fundação, para drenagem da água procedente do lateral da escavação e/ou da parte inferior desta, e compactação em camadas sucessivas de 20 cm de espessura máxima com compactador monocilíndrico vibrante auto-propulsado.
Critérios considerados na determinação do preço da unidade de obra: O preço não inclui os drenos lineares nem a realização do ensaio Proctor Modificado.
Inclui: Descarga no local de trabalho dos inertes a utilizar nos trabalhos de enchimento. Implantação geral e de níveis. Espalhamento do material de enchimento em camadas de espessura uniforme. Humidificação ou secagem de cada camada. Compactação.
Critério de medição de projeto: Volume medido sobre os desenhos de perfis transversais do Projeto, que definem o movimento de terras a realizar em obra.
Critério de quantitativos de obra: Medir-se-á, em perfil compactado, o volume realmente executado segundo especificações de Projeto, sem incluir os incrementos por excessos de escavação não autorizados.

| Código | Un | Descrição | Rendimento | Preço | Importância |
|---|---|---|---|---|---|
| mt01aro010p | t | Ágregado reciclado misto de concreto e material cerâmico, de granulometria compreendida entre 40 e 80 mm, fornecido através de caminhão. (material) | 2.000 | 25.93 | 51.86 |
| mq01pan010a | h | Pá carregadeira sobre pneus de 120 kW/1,9 m³. (equipamento) | 0.020 | 165.72 | 3.31 |
| mq04cab010c | h | Caminhão basculante de 12 t de carga, de 162 kW. (equipamento) | 0.015 | 165.48 | 2.48 |
| mq02rov010c | h | Compactador monocilíndrico vibrante auto-propulsado, de 74 kW, de 7,42 t, largura de trabalho 167,6 cm. (equipamento) | 0.309 | 207.63 | 64.16 |
| mq02cia020j | h | Caminhão cisterna, de 8 m³ de capacidade. (equipamento) | 0.012 | 437.33 | 5.25 |
| mo113 | h | Auxiliar de serviços gerais. (mão de obra) | 0.323 | 27.81 | 8.98 |
| % | % | Custos diretos complementares | 2 % | 136.04 | 2.72 |
|  |  | Custos diretos |  |  | 138.76 |
