# Arrasamento de cabeça de estaca pré-fabricada de concreto

- Propriedade do ficheiro: CYPE INGENIEROS, S.A.
- Formato: FIEBDC-3/2002
- Âmbito geográfico: Brasil
- Moeda: BRL
- Custos indiretos: 3.00 %
- Despesas gerais: 13.00 %
- Lucro: 6.00 %
- IVA: 17.00 %

## C Fundações

### CP Profundas

#### CPP Estacas pré-fabricadas

**CPP095** m Arrasamento de cabeça de estaca pré-fabricada de concreto.
Arrasamento de cabeça de estaca pré-fabricada de concreto armado vibrado, de seção octogonal vazada de 36 cm de diâmetro da circunferência circunscrita, através da limpeza e eliminação do concreto da cabeça da estaca que possa ter ficado ressentido pela pancada do bate-estacas e não reúna as características mecânicas necessárias, com arrasador hidráulico, e carga dos escombros procedentes do arrasamento em caminhão ou caçamba.
Inclui: Arrasamento. Dobragem de armaduras. Limpeza e carga do entulho procedente do saneamento da cabeça em caminhão ou caçamba.
Critério de medição de projeto: Comprimento medido segundo documentação gráfica de Projeto, considerando uma altura de um metro em cada uma das estacas.
Critério de quantitativos de obra: Medir-se-á o comprimento realmente executado segundo especificações de Projeto.

| Código | Un | Descrição | Rendimento | Preço | Importância |
|---|---|---|---|---|---|
| mq01exn060 | h | Retroescavadeira sobre pneus, de 85 kW, equipada com arrasador hidráulico para estacas. (equipamento) | 0.108 | 267.76 | 28.92 |
| mq01exn010i | h | Miniretroescavadeira sobre pneus, de 37,5 kW. (equipamento) | 0.006 | 188.26 | 1.13 |
| mo112 | h | Servente de pedreiro. (mão de obra) | 0.113 | 28.03 | 3.17 |
| % | % | Custos diretos complementares | 2 % | 33.22 | 0.66 |
|  |  | Custos diretos |  |  | 33.88 |
