# Estaca de madeira

- Propriedade do ficheiro: CYPE INGENIEROS, S.A.
- Formato: FIEBDC-3/2002
- Âmbito geográfico: Brasil
- Moeda: BRL
- Custos indiretos: 3.00 %
- Despesas gerais: 13.00 %
- Lucro: 6.00 %
- IVA: 17.00 %

## C Fundações

### CP Profundas

#### CPP Estacas pré-fabricadas

**CPP110** m Estaca de madeira.
Estaca de madeira de eucalipto tratada, de 25 cm de diâmetro e 500 cm de comprimento, com cravação por golpes da cabeça da estaca com martelo, e arrasamento do extremo superior da estaca até à cota final especificada no projeto com motoserra.
Inclui: Marcação e traçado do eixo da estaca. Levantamento da estaca. Cravação da estaca por golpes de martelo, com prévia colocação de capacete de aço no extremo superior destas. Pancadas até conseguir a nega pré-fixada. Arrasamento da estaca.
Critério de medição de projeto: Comprimento medido segundo documentação gráfica de Projeto, desde a ponta até à cota final especificada.
Critério de quantitativos de obra: Medir-se-á o comprimento da estaca realmente executada segundo especificações de Projeto, desde a ponta até à cota final especificada.

| Código | Un | Descrição | Rendimento | Preço | Importância |
|---|---|---|---|---|---|
| mt07ppm010d | Un | Estaca de madeira de eucalipto tratada, de 25 cm de diâmetro e 500 cm de comprimento. (material) | 0.200 | 295.42 | 59.08 |
| mq09sie010 | h | Motoserra a gasolina, de 50 cm de lâmina e 2 kW de potência. (equipamento) | 0.250 | 12.36 | 3.09 |
| mq03tab020 | h | Bate-estacas de queda livre e efeito simples. (equipamento) | 0.220 | 201.86 | 44.41 |
| mo089 | h | Ajudante de estruturas de concreto armado. (mão de obra) | 0.314 | 30.15 | 9.47 |
| % | % | Custos diretos complementares | 2 % | 116.05 | 2.32 |
|  |  | Custos diretos |  |  | 118.37 |
