# Sapata de concreto simples

- Propriedade do ficheiro: CYPE INGENIEROS, S.A.
- Formato: FIEBDC-3/2002
- Âmbito geográfico: Brasil
- Moeda: BRL
- Custos indiretos: 3.00 %
- Despesas gerais: 13.00 %
- Lucro: 6.00 %
- IVA: 17.00 %

## C Fundações

### CS Superficiais

#### CSZ Sapatas

**CSZ015** m³ Sapata de concreto simples.
Sapata de concreto simples, realizada com concreto C15 classe de agressividade ambiental I e tipo de ambiente rural, brita 1, consistência S100 dosado em central e concretagem com bomba.
Critérios considerados na determinação do preço da unidade de obra: O preço não inclui a fôrmas.
Inclui: Marcação da disposição das sapatas e dos pilares ou outros elementos estruturais que apoiem nas mesmas. Concretagem e compactação do concreto. Coroamento e nivelamento da fundação. Cura do concreto.
Critério de medição de projeto: Volume teórico, segundo documentação gráfica de Projeto.
Critério de quantitativos de obra: Medir-se-á o volume teórico executado segundo especificações de Projeto, sem incluir os incrementos por excessos de escavação não autorizados.

| Código | Un | Descrição | Rendimento | Preço | Importância |
|---|---|---|---|---|---|
| mt10hmf060ahb | m³ | Concreto simples C15 classe de agressividade ambiental I e tipo de ambiente rural, brita 1, consistência S100, dosado em central, segundo ABNT NBR 8953. (material) | 1.100 | 303.83 | 334.21 |
| mq06bhe010 | h | Caminhão bomba estacionado na obra, para bombeamento de concreto. (equipamento) | 0.088 | 700.32 | 61.63 |
| au00auh040 |  | Vibrador de concreto, elétrico. | 1.000 | 0.00 | 0.00 |
| mo045 | h | Oficial de trabalhos de concretagem. (mão de obra) | 0.052 | 31.99 | 1.66 |
| mo092 | h | Ajudante de trabalhos concretagem. (mão de obra) | 0.261 | 30.15 | 7.87 |
| % | % | Custos diretos complementares | 2 % | 405.37 | 8.11 |
|  |  | Custos diretos |  |  | 413.48 |
