# Demolição de nervura não estrutural, nervura "in loco" ou viga de concreto armado

- Propriedade do ficheiro: CYPE INGENIEROS, S.A.
- Formato: FIEBDC-3/2002
- Âmbito geográfico: Brasil
- Moeda: BRL
- Custos indiretos: 3.00 %
- Despesas gerais: 13.00 %
- Lucro: 6.00 %
- IVA: 17.00 %

## D Demolições

### DE Estruturas

#### DEH Concreto

**DEH050** m³ Demolição de nervura não estrutural, nervura "in loco" ou viga de concreto armado.
Demolição de nervura "in loco" de concreto armado, com meios manuais, martelo pneumático e equipamento de oxicorte, e carga manual em caminhão ou caçamba.
Inclui: Demolição do elemento. Corte das armaduras. Fragmentação do entulho em peças manejáveis. Remoção e acumulação de entulho. Limpeza dos restos da obra. Carga manual de entulho em caminhão ou caçamba.
Critério de medição de projeto: Volume medido segundo documentação gráfica de Projeto.
Critério de quantitativos de obra: Será medido o volume realmente demolido segundo especificações de Projeto.

| Código | Un | Descrição | Rendimento | Preço | Importância |
|---|---|---|---|---|---|
| mq05mai030 | h | Martelo pneumático. (equipamento) | 5.000 | 16.81 | 84.05 |
| mq05pdm110 | h | Compressor portátil diesel média pressão 10 m³/min. (equipamento) | 2.500 | 28.51 | 71.28 |
| mq08sol010 | h | Equipamento de oxicorte, com acetileno como combustível e oxigênio como comburente. (equipamento) | 1.100 | 30.37 | 33.41 |
| mo019 | h | Soldador. (mão de obra) | 1.150 | 32.62 | 37.51 |
| mo112 | h | Servente de pedreiro. (mão de obra) | 5.225 | 28.03 | 146.46 |
| mo113 | h | Auxiliar de serviços gerais. (mão de obra) | 4.180 | 27.81 | 116.25 |
| % | % | Custos diretos complementares | 2 % | 488.96 | 9.78 |
|  |  | Custos diretos |  |  | 498.74 |
