# Demolição de viga, vigota ou verga de madeira

- Propriedade do ficheiro: CYPE INGENIEROS, S.A.
- Formato: FIEBDC-3/2002
- Âmbito geográfico: Brasil
- Moeda: BRL
- Custos indiretos: 3.00 %
- Despesas gerais: 13.00 %
- Lucro: 6.00 %
- IVA: 17.00 %

## D Demolições

### DE Estruturas

#### DEM Madeira

**DEM050** m Demolição de viga, vigota ou verga de madeira.
Desmontagem para a sua reutilização de viga de madeira de 1001 a 1600 cm² de seção e mais de 6 m de comprimento médio, com meios manuais e motosserra, e carga manual em caminhão ou caçamba.
Critérios considerados na determinação do preço da unidade de obra: O preço inclui o desmontagem dos elementos de fixação.
Inclui: Desmontagem do elemento, com escoramento do mesmo se for necessário. Classificação e etiquetagem. Armazenamento dos materiais a reutilizar. Carga manual do material a reutilizar para caminhão. Remoção e acumulação dos restos de obra. Limpeza dos restos da obra. Carga manual dos restos de obra em caminhão ou caçamba.
Critério de medição de projeto: Comprimento medido segundo documentação gráfica de Projeto.
Critério de quantitativos de obra: Será medido o comprimento realmente desmontado segundo especificações de Projeto.

| Código | Un | Descrição | Rendimento | Preço | Importância |
|---|---|---|---|---|---|
| mq09sie010 | h | Motoserra a gasolina, de 50 cm de lâmina e 2 kW de potência. (equipamento) | 0.416 | 12.36 | 5.14 |
| mo058 | h | Ajudante de carpinteiro. (mão de obra) | 0.845 | 30.09 | 25.43 |
| mo112 | h | Servente de pedreiro. (mão de obra) | 0.845 | 28.03 | 23.69 |
| % | % | Custos diretos complementares | 2 % | 54.26 | 1.09 |
|  |  | Custos diretos |  |  | 55.35 |
