# Demolição de terça de madeira

- Propriedade do ficheiro: CYPE INGENIEROS, S.A.
- Formato: FIEBDC-3/2002
- Âmbito geográfico: Brasil
- Moeda: BRL
- Custos indiretos: 3.00 %
- Despesas gerais: 13.00 %
- Lucro: 6.00 %
- IVA: 17.00 %

## D Demolições

### DE Estruturas

#### DEM Madeira

**DEM110** m Demolição de terça de madeira.
Desmontagem para a sua reutilização de terça de madeira, com meios manuais e motosserra, e carga manual em caminhão ou caçamba.
Critérios considerados na determinação do preço da unidade de obra: O preço inclui o desmontagem dos elementos de fixação.
Inclui: Desmontagem do elemento, com escoramento do mesmo se for necessário. Classificação e etiquetagem. Armazenamento dos materiais a reutilizar. Carga manual do material a reutilizar para caminhão. Remoção e acumulação dos restos de obra. Limpeza dos restos da obra. Carga manual dos restos de obra em caminhão ou caçamba.
Critério de medição de projeto: Comprimento medido segundo documentação gráfica de Projeto.
Critério de quantitativos de obra: Será medido o comprimento realmente desmontado segundo especificações de Projeto.

| Código | Un | Descrição | Rendimento | Preço | Importância |
|---|---|---|---|---|---|
| mq09sie010 | h | Motoserra a gasolina, de 50 cm de lâmina e 2 kW de potência. (equipamento) | 0.150 | 12.36 | 1.85 |
| mo020 | h | Pedreiro. (mão de obra) | 0.157 | 32.24 | 5.06 |
| mo112 | h | Servente de pedreiro. (mão de obra) | 0.157 | 28.03 | 4.40 |
| mo113 | h | Auxiliar de serviços gerais. (mão de obra) | 0.261 | 27.81 | 7.26 |
| % | % | Custos diretos complementares | 2 % | 18.57 | 0.37 |
|  |  | Custos diretos |  |  | 18.94 |
