# Demolição de tesoura de madeira

- Propriedade do ficheiro: CYPE INGENIEROS, S.A.
- Formato: FIEBDC-3/2002
- Âmbito geográfico: Brasil
- Moeda: BRL
- Custos indiretos: 3.00 %
- Despesas gerais: 13.00 %
- Lucro: 6.00 %
- IVA: 17.00 %

## D Demolições

### DE Estruturas

#### DEM Madeira

**DEM120** Un Demolição de tesoura de madeira.
Demolição de tesoura leve de madeira, de 4 m de vão entre apoios, com meios manuais e motosserra, e carga manual em caminhão ou caçamba.
Critérios considerados na determinação do preço da unidade de obra: O preço inclui a picagem das entregas da tesoura nos muros de apoio.
Inclui: Picagem das entregas da tesoura nos muros de apoio. Demolição do elemento. Fragmentação do entulho em peças manejáveis. Remoção e acumulação de entulho. Limpeza dos restos da obra. Carga manual de entulho em caminhão ou caçamba.
Critério de medição de projeto: Número de unidades previstas, segundo documentação gráfica de Projeto.
Critério de quantitativos de obra: Será medido o número de unidades realmente demolidas segundo especificações de Projeto.

| Código | Un | Descrição | Rendimento | Preço | Importância |
|---|---|---|---|---|---|
| mq09sie010 | h | Motoserra a gasolina, de 50 cm de lâmina e 2 kW de potência. (equipamento) | 0.600 | 12.36 | 7.42 |
| mo020 | h | Pedreiro. (mão de obra) | 0.627 | 32.24 | 20.21 |
| mo112 | h | Servente de pedreiro. (mão de obra) | 0.627 | 28.03 | 17.57 |
| mo113 | h | Auxiliar de serviços gerais. (mão de obra) | 1.045 | 27.81 | 29.06 |
| % | % | Custos diretos complementares | 2 % | 74.26 | 1.49 |
|  |  | Custos diretos |  |  | 75.75 |
