# Desmontagem de letreiro pendurado

- Propriedade do ficheiro: CYPE INGENIEROS, S.A.
- Formato: FIEBDC-3/2002
- Âmbito geográfico: Brasil
- Moeda: BRL
- Custos indiretos: 3.00 %
- Despesas gerais: 13.00 %
- Lucro: 6.00 %
- IVA: 17.00 %

## D Demolições

### DF Fachadas

#### DFE Elementos ancorados à fachada

**DFE020** Un Desmontagem de letreiro pendurado.
Desmontagem de letreiro luminoso pendurado de 3 a 6 m² de superfície, localizado em fachada, com meios manuais e recuperação, armazenamento e montagem do material no mesmo local, sem deteriorar os elementos construtivos aos quais está fixado, e carga manual em caminhão ou caçamba.
Critérios considerados na determinação do preço da unidade de obra: O preço inclui o desmontagem dos acessórios e dos elementos de fixação.
Inclui: Desmontagem do elemento. Classificação e etiquetagem. Armazenamento dos materiais a reutilizar. Reposição do elemento. Remoção e acumulação dos restos de obra. Limpeza dos restos da obra. Carga manual dos restos de obra em caminhão ou caçamba.
Critério de medição de projeto: Número de unidades previstas, segundo documentação gráfica de Projeto.
Critério de quantitativos de obra: Será medido o número de unidades realmente desmontadas e repostas segundo especificações de Projeto.

| Código | Un | Descrição | Rendimento | Preço | Importância |
|---|---|---|---|---|---|
| mo003 | h | Eletricista. (mão de obra) | 2.528 | 40.91 | 103.42 |
| mo020 | h | Pedreiro. (mão de obra) | 3.002 | 32.24 | 96.78 |
| mo113 | h | Auxiliar de serviços gerais. (mão de obra) | 2.686 | 27.81 | 74.70 |
| % | % | Custos diretos complementares | 2 % | 274.90 | 5.50 |
|  |  | Custos diretos |  |  | 280.40 |
