# Demolição de pano exterior de fachada, de bloco aparente

- Propriedade do ficheiro: CYPE INGENIEROS, S.A.
- Formato: FIEBDC-3/2002
- Âmbito geográfico: Brasil
- Moeda: BRL
- Custos indiretos: 3.00 %
- Despesas gerais: 13.00 %
- Lucro: 6.00 %
- IVA: 17.00 %

## D Demolições

### DF Fachadas

#### DFF Alvenarias

**DFF010** m² Demolição de pano exterior de fachada, de bloco aparente.
Demolição de pano exterior em parede de fachada, de alvenaria, aparente, formada por tijolo maciço de 11/12 cm de espessura, com meios manuais, sem afetar a estabilidade dos elementos constructivos contiguos, deixando esperas para facilitar posteriormente o travamento com a nova alvenaria, e carga manual em caminhão ou caçamba.
Inclui: Demolição do elemento. Fragmentação do entulho em peças manejáveis. Remoção e acumulação de entulho. Limpeza dos restos da obra. Carga manual de entulho em caminhão ou caçamba.
Critério de medição de projeto: Superfície medida segundo documentação gráfica de Projeto.
Critério de quantitativos de obra: Medir-se-á a superfície realmente demolida segundo especificações de Projeto.

| Código | Un | Descrição | Rendimento | Preço | Importância |
|---|---|---|---|---|---|
| mo113 | h | Auxiliar de serviços gerais. (mão de obra) | 0.718 | 27.81 | 19.97 |
| % | % | Custos diretos complementares | 2 % | 19.97 | 0.40 |
|  |  | Custos diretos |  |  | 20.37 |
