# Demolição de pano exterior de fachada, de bloco aparente

- Propriedade do ficheiro: CYPE INGENIEROS, S.A.
- Formato: FIEBDC-3/2002
- Âmbito geográfico: Brasil
- Moeda: BRL
- Custos indiretos: 3.00 %
- Despesas gerais: 13.00 %
- Lucro: 6.00 %
- IVA: 17.00 %

## D Demolições

### DF Fachadas

#### DFF Alvenarias

**DFF010** m² Demolição de pano exterior de fachada, de bloco aparente.
Demolição de pano exterior em parede de fachada, de alvenaria reforçada, aparente, formada por bloco de concreto de 10 cm de espessura, com meios manuais, sem afetar a estabilidade dos elementos constructivos contiguos, e carga manual em caminhão ou caçamba.
Inclui: Demolição do elemento. Fragmentação do entulho em peças manejáveis. Remoção e acumulação de entulho. Limpeza dos restos da obra. Carga manual de entulho em caminhão ou caçamba.
Critério de medição de projeto: Superfície medida segundo documentação gráfica de Projeto.
Critério de quantitativos de obra: Medir-se-á a superfície realmente demolida segundo especificações de Projeto.

| Código | Un | Descrição | Rendimento | Preço | Importância |
|---|---|---|---|---|---|
| mo113 | h | Auxiliar de serviços gerais. (mão de obra) | 0.460 | 27.81 | 12.79 |
| % | % | Custos diretos complementares | 2 % | 12.79 | 0.26 |
|  |  | Custos diretos |  |  | 13.05 |
