# Demolição de parapeito

- Propriedade do ficheiro: CYPE INGENIEROS, S.A.
- Formato: FIEBDC-3/2002
- Âmbito geográfico: Brasil
- Moeda: BRL
- Custos indiretos: 3.00 %
- Despesas gerais: 13.00 %
- Lucro: 6.00 %
- IVA: 17.00 %

## D Demolições

### DH Arremates

#### DHE Exteriores

**DHE100** m Demolição de parapeito.
Demolição de parapeito de pedra natural localizado entre as ombreiras do vão cobrindo a parte inferior das janelas, com meios manuais, sem deteriorar os elementos construtivos contíguos, e carga manual em caminhão ou caçamba.
Inclui: Demolição do elemento. Fragmentação do entulho em peças manejáveis. Remoção e acumulação de entulho. Limpeza dos restos da obra. Carga manual de entulho em caminhão ou caçamba.
Critério de medição de projeto: Comprimento medido segundo documentação gráfica de Projeto.
Critério de quantitativos de obra: Será medido o comprimento realmente demolido segundo especificações de Projeto.

| Código | Un | Descrição | Rendimento | Preço | Importância |
|---|---|---|---|---|---|
| mq06hor010 | h | Betoneira elétrica com uma capacidade de amassamento de 160 l. (equipamento) | 0.015 | 12.69 | 0.19 |
| mo020 | h | Pedreiro. (mão de obra) | 0.132 | 32.24 | 4.26 |
| mo113 | h | Auxiliar de serviços gerais. (mão de obra) | 0.132 | 27.81 | 3.67 |
| % | % | Custos diretos complementares | 2 % | 8.12 | 0.16 |
|  |  | Custos diretos |  |  | 8.28 |
