# Desmontagem de unidade de ar condicionado

- Propriedade do ficheiro: CYPE INGENIEROS, S.A.
- Formato: FIEBDC-3/2002
- Âmbito geográfico: Brasil
- Moeda: BRL
- Custos indiretos: 3.00 %
- Despesas gerais: 13.00 %
- Lucro: 6.00 %
- IVA: 17.00 %

## D Demolições

### DI Instalações

#### DIC Aquecimento, climatização e água quente

**DIC030** Un Desmontagem de unidade de ar condicionado.
Desmontagem de unidade interior de sistema de ar condicionado, de cassete, de 100 kg de peso máximo, com meios manuais, e carga manual em caminhão ou caçamba.
Critérios considerados na determinação do preço da unidade de obra: O preço inclui o desmontagem dos acessórios e dos suportes de fixação e a obturação dos dutos conectadas ao elemento.
Inclui: Desmontagem do elemento. Obturação das tubulações ligadas ao elemento. Remoção e armazenamento do material desmontado. Limpeza dos restos da obra. Carga manual do material desmontado e restos da obra em caminhão ou caçamba.
Critério de medição de projeto: Número de unidades previstas, segundo documentação gráfica de Projeto.
Critério de quantitativos de obra: Será medido o número de unidades realmente desmontadas segundo especificações de Projeto.

| Código | Un | Descrição | Rendimento | Preço | Importância |
|---|---|---|---|---|---|
| mo004 | h | Montador de instalações de calefação. (mão de obra) | 1.772 | 40.91 | 72.49 |
| mo103 | h | Ajudante de montador de instalações de calefação. (mão de obra) | 1.772 | 30.78 | 54.54 |
| mo113 | h | Auxiliar de serviços gerais. (mão de obra) | 0.554 | 27.81 | 15.41 |
| % | % | Custos diretos complementares | 2 % | 142.44 | 2.85 |
|  |  | Custos diretos |  |  | 145.29 |
