# Desmontagem de unidade de ar condicionado

- Propriedade do ficheiro: CYPE INGENIEROS, S.A.
- Formato: FIEBDC-3/2002
- Âmbito geográfico: Brasil
- Moeda: BRL
- Custos indiretos: 3.00 %
- Despesas gerais: 13.00 %
- Lucro: 6.00 %
- IVA: 17.00 %

## D Demolições

### DI Instalações

#### DIC Aquecimento, climatização e água quente

**DIC030** Un Desmontagem de unidade de ar condicionado.
Desmontagem de unidade interior de sistema de ar condicionado, de teto com distribuição por duto retangular, de 100 kg de peso máximo, com meios manuais, e recuperação de material para localização posterior em outro local, e carga manual em caminhão ou caçamba.
Critérios considerados na determinação do preço da unidade de obra: O preço inclui o desmontagem dos acessórios e dos suportes de fixação e a obturação dos dutos conectadas ao elemento.
Inclui: Desmontagem do elemento. Obturação das tubulações ligadas ao elemento. Classificação e etiquetagem. Armazenamento dos materiais a reutilizar. Carga manual do material a reutilizar para caminhão. Remoção e acumulação dos restos de obra. Limpeza dos restos da obra. Carga manual dos restos de obra em caminhão ou caçamba.
Critério de medição de projeto: Número de unidades previstas, segundo documentação gráfica de Projeto.
Critério de quantitativos de obra: Será medido o número de unidades realmente desmontadas segundo especificações de Projeto.

| Código | Un | Descrição | Rendimento | Preço | Importância |
|---|---|---|---|---|---|
| mo004 | h | Montador de instalações de calefação. (mão de obra) | 2.127 | 40.91 | 87.02 |
| mo103 | h | Ajudante de montador de instalações de calefação. (mão de obra) | 2.127 | 30.78 | 65.47 |
| mo113 | h | Auxiliar de serviços gerais. (mão de obra) | 0.665 | 27.81 | 18.49 |
| % | % | Custos diretos complementares | 2 % | 170.98 | 3.42 |
|  |  | Custos diretos |  |  | 174.40 |
