# Desmontagem de folha de janela para telhados

- Propriedade do ficheiro: CYPE INGENIEROS, S.A.
- Formato: FIEBDC-3/2002
- Âmbito geográfico: Brasil
- Moeda: BRL
- Custos indiretos: 3.00 %
- Despesas gerais: 13.00 %
- Lucro: 6.00 %
- IVA: 17.00 %

## D Demolições

### DL Esquadrias, vidros e proteções solares

#### DLC Esquadrias

**DLC030** Un Desmontagem de folha de janela para telhados.
Desmontagem de folha de janela situada em telhado, de mais de 2 m² de superfície, com meios manuais e recuperação, armazenamento e montagem do material no mesmo local, sem deteriorar os elementos construtivos aos quais está fixada, e carga manual em caminhão ou caçamba.
Inclui: Desmontagem do elemento. Classificação e etiquetagem. Armazenamento dos materiais a reutilizar. Reposição do elemento. Remoção e acumulação dos restos de obra. Limpeza dos restos da obra. Carga manual dos restos de obra em caminhão ou caçamba.
Critério de medição de projeto: Número de unidades previstas, segundo documentação gráfica de Projeto.
Critério de quantitativos de obra: Será medido o número de unidades realmente desmontadas segundo especificações de Projeto.

| Código | Un | Descrição | Rendimento | Preço | Importância |
|---|---|---|---|---|---|
| mt15sja100 | Un | Cartucho de pasta de silicone neutro. (material) | 0.300 | 20.96 | 6.29 |
| mo018 | h | Serralheiro. (mão de obra) | 1.003 | 32.62 | 32.72 |
| mo059 | h | Ajudante de serralheiro. (mão de obra) | 0.502 | 30.15 | 15.14 |
| mo113 | h | Auxiliar de serviços gerais. (mão de obra) | 0.502 | 27.81 | 13.96 |
| % | % | Custos diretos complementares | 2 % | 68.11 | 1.36 |
|  |  | Custos diretos |  |  | 69.47 |
