# Desmontagem de folha de porta de entrada em habitação

- Propriedade do ficheiro: CYPE INGENIEROS, S.A.
- Formato: FIEBDC-3/2002
- Âmbito geográfico: Brasil
- Moeda: BRL
- Custos indiretos: 3.00 %
- Despesas gerais: 13.00 %
- Lucro: 6.00 %
- IVA: 17.00 %

## D Demolições

### DL Esquadrias, vidros e proteções solares

#### DLP Portas

**DLP020** Un Desmontagem de folha de porta de entrada em habitação.
Desmontagem de folha de porta blindada de entrada em habitação de esquadria de madeira, com meios manuais, e recuperação de material para localização posterior em outro local, e carga manual em caminhão ou caçamba.
Inclui: Desmontagem do elemento. Classificação e etiquetagem. Armazenamento dos materiais a reutilizar. Carga manual do material a reutilizar para caminhão. Remoção e acumulação dos restos de obra. Limpeza dos restos da obra. Carga manual dos restos de obra em caminhão ou caçamba.
Critério de medição de projeto: Número de unidades previstas, segundo documentação gráfica de Projeto.
Critério de quantitativos de obra: Será medido o número de unidades realmente desmontadas segundo especificações de Projeto.

| Código | Un | Descrição | Rendimento | Preço | Importância |
|---|---|---|---|---|---|
| mo017 | h | Carpinteiro. (mão de obra) | 0.213 | 31.94 | 6.80 |
| mo058 | h | Ajudante de carpinteiro. (mão de obra) | 0.213 | 30.09 | 6.41 |
| % | % | Custos diretos complementares | 2 % | 13.21 | 0.26 |
|  |  | Custos diretos |  |  | 13.47 |
