# Realização de abertura em parede divisória interior de alvenaria aparente

- Propriedade do ficheiro: CYPE INGENIEROS, S.A.
- Formato: FIEBDC-3/2002
- Âmbito geográfico: Brasil
- Moeda: BRL
- Custos indiretos: 3.00 %
- Despesas gerais: 13.00 %
- Lucro: 6.00 %
- IVA: 17.00 %

## D Demolições

### DP Paredes, divisórias e proteções

#### DPT Paredes de alvenaria

**DPT011** m² Realização de abertura em parede divisória interior de alvenaria aparente.
Realização de abertura para posterior colocação da esquadria, em parede divisória interior de alvenaria aparente, formada por bloco de concreto de 30 cm de espessura, com meios manuais, sem afetar a estabilidade da parede divisória ou dos elementos construtivos contíguos, e carga manual em caminhão ou caçamba.
Critérios considerados na determinação do preço da unidade de obra: O preço inclui o corte prévio do contorno da abertura, mas não inclui o montagem e desmontagem do escoramento do vão nem a colocação de vergas.
Inclui: Marcação da abertura no paramento. Corte prévio do contorno da abertura. Demolição do elemento. Fragmentação do entulho em peças manejáveis. Remoção e acumulação de entulho. Limpeza dos restos da obra. Carga manual de entulho em caminhão ou caçamba.
Critério de medição de projeto: Superfície medida segundo documentação gráfica de Projeto.
Critério de quantitativos de obra: Medir-se-á a superfície realmente demolida segundo especificações de Projeto.

| Código | Un | Descrição | Rendimento | Preço | Importância |
|---|---|---|---|---|---|
| op00amo010 |  | Esmerilhadeira. | 1.000 | 0.00 | 0.00 |
| mo113 | h | Auxiliar de serviços gerais. (mão de obra) | 0.538 | 28.94 | 15.57 |
| % | % | Custos diretos complementares | 2 % | 15.57 | 0.31 |
|  |  | Custos diretos |  |  | 15.88 |
