# Demolição de parede divisória interior de alvenaria revestida

- Propriedade do ficheiro: CYPE INGENIEROS, S.A.
- Formato: FIEBDC-3/2002
- Âmbito geográfico: Brasil
- Moeda: BRL
- Custos indiretos: 3.00 %
- Despesas gerais: 13.00 %
- Lucro: 6.00 %
- IVA: 17.00 %

## D Demolições

### DP Paredes, divisórias e proteções

#### DPT Paredes de alvenaria

**DPT020** m² Demolição de parede divisória interior de alvenaria revestida.
Demolição de parede divisória interior de alvenaria revestida, formada por bloco furado simples de 3 cm de espessura, com meios manuais, sem afetar a estabilidade dos elementos constructivos contiguos, deixando esperas para facilitar posteriormente o travamento com a nova alvenaria, e carga manual em caminhão ou caçamba.
Critérios considerados na determinação do preço da unidade de obra: O preço inclui a desmontagem prévia das folhas da esquadria.
Inclui: Demolição da alvenaria e dos seus revestimentos. Fragmentação do entulho em peças manejáveis. Remoção e acumulação de entulho. Limpeza dos restos da obra. Carga manual de entulho em caminhão ou caçamba.
Critério de medição de projeto: Superfície medida segundo documentação gráfica de Projeto.
Critério de quantitativos de obra: Medir-se-á a superfície realmente demolida segundo especificações de Projeto.

| Código | Un | Descrição | Rendimento | Preço | Importância |
|---|---|---|---|---|---|
| mo113 | h | Auxiliar de serviços gerais. (mão de obra) | 0.288 | 27.81 | 8.01 |
| % | % | Custos diretos complementares | 2 % | 8.01 | 0.16 |
|  |  | Custos diretos |  |  | 8.17 |
