# Demolição de parede divisória interior de alvenaria revestida

- Propriedade do ficheiro: CYPE INGENIEROS, S.A.
- Formato: FIEBDC-3/2002
- Âmbito geográfico: Brasil
- Moeda: BRL
- Custos indiretos: 3.00 %
- Despesas gerais: 13.00 %
- Lucro: 6.00 %
- IVA: 17.00 %

## D Demolições

### DP Paredes, divisórias e proteções

#### DPT Paredes de alvenaria

**DPT020** m² Demolição de parede divisória interior de alvenaria revestida.
Demolição de parede divisória interior de alvenaria revestida, formada por bloco de concreto de 15 cm de espessura, com meios manuais, sem afetar a estabilidade dos elementos constructivos contiguos, e carga manual em caminhão ou caçamba.
Critérios considerados na determinação do preço da unidade de obra: O preço inclui a desmontagem prévia das folhas da esquadria.
Inclui: Demolição da alvenaria e dos seus revestimentos. Fragmentação do entulho em peças manejáveis. Remoção e acumulação de entulho. Limpeza dos restos da obra. Carga manual de entulho em caminhão ou caçamba.
Critério de medição de projeto: Superfície medida segundo documentação gráfica de Projeto.
Critério de quantitativos de obra: Medir-se-á a superfície realmente demolida segundo especificações de Projeto.

| Código | Un | Descrição | Rendimento | Preço | Importância |
|---|---|---|---|---|---|
| mo113 | h | Auxiliar de serviços gerais. (mão de obra) | 0.415 | 27.81 | 11.54 |
| % | % | Custos diretos complementares | 2 % | 11.54 | 0.23 |
|  |  | Custos diretos |  |  | 11.77 |
