# Demolição de cumeeira em cobertura inclinada

- Propriedade do ficheiro: CYPE INGENIEROS, S.A.
- Formato: FIEBDC-3/2002
- Âmbito geográfico: Brasil
- Moeda: BRL
- Custos indiretos: 3.00 %
- Despesas gerais: 13.00 %
- Lucro: 6.00 %
- IVA: 17.00 %

## D Demolições

### DQ Coberturas

#### DQR Arremates

**DQR050** m Demolição de cumeeira em cobertura inclinada.
Demolição de cumeeira de cobertura inclinada, localizada a uma altura maior que 40 m, com meios manuais, sem afetar a estabilidade dos elementos constructivos contiguos, e carga manual em caminhão ou caçamba.
Inclui: Demolição do elemento. Fragmentação do entulho em peças manejáveis. Remoção e acumulação de entulho. Limpeza dos restos da obra. Carga manual de entulho em caminhão ou caçamba.
Critério de medição de projeto: Comprimento medido segundo documentação gráfica de Projeto.
Critério de quantitativos de obra: Será medido o comprimento realmente demolido segundo especificações de Projeto.

| Código | Un | Descrição | Rendimento | Preço | Importância |
|---|---|---|---|---|---|
| mo113 | h | Auxiliar de serviços gerais. (mão de obra) | 0.092 | 27.81 | 2.56 |
| % | % | Custos diretos complementares | 2 % | 2.56 | 0.05 |
|  |  | Custos diretos |  |  | 2.61 |
