# Desmontagem de poste de iluminação

- Propriedade do ficheiro: CYPE INGENIEROS, S.A.
- Formato: FIEBDC-3/2002
- Âmbito geográfico: Brasil
- Moeda: BRL
- Custos indiretos: 3.00 %
- Despesas gerais: 13.00 %
- Lucro: 6.00 %
- IVA: 17.00 %

## D Demolições

### DU Urbanização interna do lote

#### DUI Iluminacão exterior

**DUI030** Un Desmontagem de poste de iluminação.
Desmontagem de poste de iluminação com coluna de alumínio, de entre 10 e 12 m de altura, e carga manual em caminhão ou caçamba.
Critérios considerados na determinação do preço da unidade de obra: O preço inclui o desmontagem dos acessórios e dos elementos de fixação, mas não inclui a demolição da fundação.
Inclui: Desmontagem do elemento. Fragmentação do material desmontado em peças manejáveis. Remoção e armazenamento do material desmontado. Limpeza dos restos da obra. Carga manual do material desmontado e restos da obra em caminhão ou caçamba.
Critério de medição de projeto: Número de unidades previstas, segundo documentação gráfica de Projeto.
Critério de quantitativos de obra: Será medido o número de unidades realmente desmontadas segundo especificações de Projeto.

| Código | Un | Descrição | Rendimento | Preço | Importância |
|---|---|---|---|---|---|
| mq04cag010a | h | Caminhão com grua de carga máxima 6 t. (equipamento) | 0.600 | 203.71 | 122.23 |
| mq07cce010a | h | Caminhão com cesta elevatória de braço articulado de 16 m de altura máxima de trabalho e 260 kg de carga máxima. (equipamento) | 0.100 | 78.18 | 7.82 |
| mo003 | h | Eletricista. (mão de obra) | 0.261 | 40.91 | 10.68 |
| mo102 | h | Ajudante de eletricista. (mão de obra) | 0.261 | 30.78 | 8.03 |
| mo112 | h | Servente de pedreiro. (mão de obra) | 0.993 | 28.03 | 27.83 |
| mo113 | h | Auxiliar de serviços gerais. (mão de obra) | 0.248 | 27.81 | 6.90 |
| % | % | Custos diretos complementares | 2 % | 183.49 | 3.67 |
|  |  | Custos diretos |  |  | 187.16 |
