# Aço em perfis laminados a quente

- Propriedade do ficheiro: CYPE INGENIEROS, S.A.
- Formato: FIEBDC-3/2002
- Âmbito geográfico: Brasil
- Moeda: BRL
- Custos indiretos: 3.00 %
- Despesas gerais: 13.00 %
- Lucro: 6.00 %
- IVA: 17.00 %

## E Estruturas

### EA Metálicas

#### EAP Perfis estruturais

**EAP020** kg Aço em perfis laminados a quente.
Aço A 588, em elementos estruturais formados por peças compostas de perfis laminados a quente, acabamento com primer antioxidante, colocados com ligações aparafusadas em obra, a uma altura de até 3 m.
Critérios considerados na determinação do preço da unidade de obra: O preço inclui os parafusos, os cortes, os desperdícios, as peças especiais, os casquilhos e os elementos auxiliares de montagem.
Inclui: Limpeza e preparação do plano de apoio. Marcação dos eixos. Colocação e fixação provisória do elemento estrutural. Aprumo e nivelamento. Execução das ligações aparafusadas.
Critério de medição de projeto: Peso nominal medido segundo documentação gráfica de Projeto.
Critério de quantitativos de obra: Determinar-se-á, a partir do peso obtido em balança oficial das unidades chegadas à obra, o peso das unidades realmente executadas segundo especificações de Projeto.

| Código | Un | Descrição | Rendimento | Preço | Importância |
|---|---|---|---|---|---|
| mt07ala410Dc | kg | Aço laminado A588, em perfis laminados a quente, segundo ASTM A 588, peças compostas, para aplicações estruturais, acabamento com primer antioxidante. Trabalhado e montado em oficina, para colocar com ligações aparafusadas em obra. (material) | 1.000 | 3.90 | 3.90 |
| op00lla010 |  | Chave de impacto. | 1.000 | 0.00 | 0.00 |
| op00cor020 |  | Cortadora manual de metal, de disco. | 1.000 | 0.00 | 0.00 |
| mo047 | h | Montador de estruturas metálicas. (mão de obra) | 0.013 | 31.99 | 0.42 |
| mo094 | h | Ajudante de montador de estruturas metálicas. (mão de obra) | 0.013 | 30.15 | 0.39 |
| % | % | Custos diretos complementares | 2 % | 4.71 | 0.09 |
|  |  | Custos diretos |  |  | 4.80 |
