# Montagem de sistema de escoramento e fôrmas recuperáveis de madeira para viga de arranque de alvenaria estrutural

- Propriedade do ficheiro: CYPE INGENIEROS, S.A.
- Formato: FIEBDC-3/2002
- Âmbito geográfico: Brasil
- Custos indiretos: 3.00 %
- Despesas gerais: 13.00 %
- Lucro: 6.00 %
- IVA: 17.00 %

## E Estruturas

### EF Alvenarias

#### EFA Arranques para paredes

**EFA030** m² Montagem de sistema de escoramento e fôrmas recuperáveis de madeira para viga de arranque de alvenaria estrutural.
Montagem de sistema de escoramento e fôrmas recuperáveis de madeira, para viga de arranque de alvenaria estrutural, formado por pranchões de madeira, e posterior desmontagem do sistema de escoramento e fôrmas. Inclusive parte proporcional de elementos de sustentação, fixação e escoramentos necessários para a sua estabilidade e aplicação de líquido desmoldante.
Inclui: Marcação. Montagem do sistema de escoramento e fôrmas. Desmontagem do sistema de escoramento e fôrmas.
Critério de medição de projeto: Superfície medida segundo documentação gráfica de Projeto.
Critério de quantitativos de obra: Medir-se-á a superfície de concreto em contato com as fôrmas realmente executadas segundo especificações de Projeto.

| Código | Un | Descrição | Rendimento | Preço | Importância |
|---|---|---|---|---|---|
| mt08ema010k | m² | Sistema de escoramento e fôrmas recuperáveis de painéis de madeira, para vigas de arranque. (material) | 1.000 | 8.90 | 8.90 |
| mt08var050 | kg | Arame galvanizado para atar, de 1,30 mm de diâmetro. (material) | 0.100 | 1.13 | 0.11 |
| mt08var060 | kg | Pregos de aço de 20x100 mm. (material) | 0.050 | 7.18 | 0.36 |
| op00sie020 |  | Serra de disco fixo, para mesa de trabalho. | 1.000 | 0.00 | 0.00 |
| mo043 | h | Oficial de 1ª montador de fôrmas. (mão de obra) | 0.420 | 6.50 | 2.73 |
| mo089 | h | Ajudante de montador de fôrmas. (mão de obra) | 0.420 | 4.03 | 1.69 |
| % | % | Custos diretos complementares | 2 % | 13.79 | 0.28 |
|  |  | Custos diretos |  |  | 14.07 |
