# Elemento de fixação

- Propriedade do ficheiro: CYPE INGENIEROS, S.A.
- Formato: FIEBDC-3/2002
- Âmbito geográfico: Brasil
- Moeda: BRL
- Custos indiretos: 3.00 %
- Despesas gerais: 13.00 %
- Lucro: 6.00 %
- IVA: 17.00 %

## E Estruturas

### EH Concreto armado

#### EHW Ancoragens estruturais

**EHW024** Un Elemento de fixação.
Barra roscada com porca e arruela de aço galvanizado qualidade 5.8, segundo ISO 898-1, de 12 mm de diâmetro e 160 mm de comprimento.
Inclui: Inserção do elemento de fixação. Aplicação do par de aperto com chave dinamométrica.
Critério de medição de projeto: Número de unidades previstas, segundo documentação gráfica de Projeto.
Critério de quantitativos de obra: Medir-se-á o número de unidades realmente executadas segundo especificações de Projeto.

| Código | Un | Descrição | Rendimento | Preço | Importância |
|---|---|---|---|---|---|
| mt26reh305cd | Un | Ancoragem composta por barra roscada de aço galvanizado qualidade 5.8, segundo ISO 898-1 de 12 mm de diâmetro, e 160 mm de comprimento, porca e arruela, para fixações sobre estruturas de concreto. (material) | 1.000 | 4.75 | 4.75 |
| mo020 | h | Pedreiro. (mão de obra) | 0.024 | 33.34 | 0.80 |
| mo112 | h | Servente de pedreiro. (mão de obra) | 0.024 | 29.17 | 0.70 |
| % | % | Custos diretos complementares | 2 % | 6.25 | 0.13 |
|  |  | Custos diretos |  |  | 6.38 |
