# Parede de alvenaria estrutural, de bloco cerâmico

- Propriedade do ficheiro: CYPE INGENIEROS, S.A.
- Formato: FIEBDC-3/2002
- Âmbito geográfico: Brasil
- Moeda: BRL
- Custos indiretos: 3.00 %
- Despesas gerais: 13.00 %
- Lucro: 6.00 %
- IVA: 17.00 %

## F Fachadas, paredes, divisórias e proteções

### FE Alvenaria estrutural

#### FEE Paredes de alvenaria estrutural

**FEE010** m² Parede de alvenaria estrutural, de bloco cerâmico.
Parede de alvenaria estrutural, de 14 cm de espessura, formada por blocos cerâmicos da família 39 com resistência à compressão de 4,5 MPa composta pelos seguintes elementos: BLOCOS ESTRUTURAIS: bloco de paredes vazadas de 14x19x19 cm (1,18 ud/m²), bloco de paredes vazadas de 14x19x34 cm (2,97 ud/m²), bloco de paredes vazadas de 14x19x39 cm (8,17 ud/m²), bloco de paredes vazadas de 14x19x54 cm (0,32 ud/m²), canaleta de 14x19x39 cm (2,12 ud/m²), bloco compensador de 14x19x4 cm (0,75 ud/m²). ASSENTAMENTO: argamassa de cimento confeccionada em obra, com 300 kg/m³ de cimento, cor cinza, dosificação 1:5, fornecida em sacos. REFORÇO: 0,02 m³/m² de graute confeccionado em obra com uma resistência à compressão de 10 MPa, brita 0, concretagem com meios manuais, 2,1 kg/m² de aço CA-50 e elementos de ancoragem em encontros de alvenarias (0,384 ud/m²). 5% de desperdícios e roturas de blocos.
Inclui: Posicionamento dos blocos de canto e marcação da alvenaria. Colocação das linhas-guia garantindo a horizontalidade das fiadas. Assentamento das fiadas sobre camadas de argamassa. Colocação das armaduras. Colocação dos elementos de ancoragem. Preparação do graute. Grauteamento dos pontos verticais previstos no projeto. Grauteamento das cintas de respaldo, vergas e contravergas.
Critério de medição de projeto: Superfície medida segundo documentação gráfica de Projeto, sem duplicar esquinas nem encontros.
Critério de quantitativos de obra: Medir-se-á a superfície realmente executada segundo especificações de Projeto, sem duplicar esquinas nem encontros.

| Código | Un | Descrição | Rendimento | Preço | Importância |
|---|---|---|---|---|---|
| mt02bcr020ar | Un | Bloco cerâmico estrutural de parades vazadas, 14x19x54 cm, resistência à compressão 4,5 MPa. Segundo ABNT NBR 15270-2. (material) | 0.315 | 3.91 | 1.23 |
| mt02bcr020ao | Un | Bloco cerâmico estrutural de parades vazadas, 14x19x39 cm, resistência à compressão 4,5 MPa. Segundo ABNT NBR 15270-2. (material) | 8.166 | 2.20 | 17.97 |
| mt02bcr020aq | Un | Bloco cerâmico estrutural de parades vazadas, 14x19x34 cm, resistência à compressão 4,5 MPa. Segundo ABNT NBR 15270-2. (material) | 2.972 | 2.49 | 7.40 |
| mt02bcr020ap | Un | Bloco cerâmico estrutural de parades vazadas, 14x19x19 cm, resistência à compressão 4,5 MPa. Segundo ABNT NBR 15270-2. (material) | 1.176 | 1.50 | 1.76 |
| mt02bcr022b | Un | Bloco compensador cerâmico estrutural, 14x19x4 cm, resistência à compressão 4,5 MPa. Segundo ABNT NBR 15270-2. (material) | 0.746 | 0.75 | 0.56 |
| mt02bcr021e | Un | Canaleta cerâmica estrutural, 14x19x39 cm, resistência à compressão 4,5 MPa. Segundo ABNT NBR 15270-2. (material) | 2.121 | 2.70 | 5.73 |
| mt07aco070f | kg | Aço em barras nervuradas, CA-50, de vários diâmetros, segundo ABNT NBR 7480. (material) | 2.249 | 11.78 | 26.49 |
| mt08cem002 | kg | Cimento cinza em sacos. (material) | 8.583 | 0.63 | 5.41 |
| mt08aaa010a | m³ | Água. (material) | 0.007 | 3.83 | 0.03 |
| mt01arg002a | m³ | Areia média lavada. (material) | 0.012 | 113.94 | 1.37 |
| mt01arg003a | m³ | Pedra britada tipo 0. (material) | 0.018 | 116.38 | 2.09 |
| mt01arg005a | t | Areia de pedreira, para argamassa preparada em obra. (material) | 0.022 | 51.13 | 1.12 |
| mt09var050b | Un | Tela soldada de 7,5x50 cm, com malha de 15x15 mm, de aço galvanizado, para ancoragem de alvenarias. (material) | 0.384 | 0.63 | 0.24 |
| mq06hor010 | h | Betoneira elétrica com uma capacidade de amassamento de 160 l. (equipamento) | 0.022 | 13.50 | 0.30 |
| op00ciz020 |  | Guilhotina para aço em barras nervuradas. | 1.000 | 0.00 | 0.00 |
| mo021 | h | Pedreiro de alvenarias. (mão de obra) | 0.473 | 33.34 | 15.77 |
| mo114 | h | Servente de pedreiro de alvenarias. (mão de obra) | 0.486 | 28.94 | 14.06 |
| mo043 | h | Armador. (mão de obra) | 0.015 | 33.07 | 0.50 |
| mo090 | h | Ajudante de armador. (mão de obra) | 0.015 | 31.41 | 0.47 |
| % | % | Custos diretos complementares | 2 % | 102.50 | 2.05 |
|  |  | Custos diretos |  |  | 104.55 |
