# Parede divisória interior para câmara frigorífica, de painéis sanduíche isolantes, de aço

- Propriedade do ficheiro: CYPE INGENIEROS, S.A.
- Formato: FIEBDC-3/2002
- Âmbito geográfico: Brasil
- Moeda: BRL
- Custos indiretos: 3.00 %
- Despesas gerais: 13.00 %
- Lucro: 6.00 %
- IVA: 17.00 %

## F Fachadas, paredes, divisórias e proteções

### FI Paredes divisórias leves

#### FIF Painéis para câmaras frigoríficas

**FIF010** m² Parede divisória interior para câmara frigorífica, de painéis sanduíche isolantes, de aço.
Parede divisória interior, para câmara frigorífica de produtos refrigerados, com temperatura ambiente superior a 0°C, com painéis sanduíche isolantes com encaixe macho-fêmea de aço pré-lacado, de 120 mm de espessura e 1130 mm de largura, Euroclasse B-s2, d0 de reação ao fogo, formados por dupla face metálica de chapa de aço pré-lacado, acabamento com tinta de poliéster para uso alimentar, cor branca, de espessura exterior 0,5 mm e espessura interior 0,5 mm e alma isolante de poliuretano de 40 kg/m³ de densidade média, fixados a perfil suporte de aço galvanizado com parafusos autoatarraxantes, previamente fixado à laje com parafusos de cabeça hexagonal com arruela (4 ud/m²). Inclusive marcação, desperdícios, arremates perimetrais com perfis sanitários, colocação de soco sanitário, resolução de encontros com peças de esquina e acessórios de fixação. Totalmente montada.
Inclui: Implantação dos painéis. Colocação e fixação dos painéis. Arremates.
Critério de medição de projeto: Superfície medida segundo documentação gráfica de Projeto, sem duplicar esquinas nem encontros, descontando as aberturas de superfície maior de 3 m².
Critério de quantitativos de obra: Medir-se-á a superfície realmente executada segundo especificações de Projeto, sem duplicar esquinas nem encontros, descontando as aberturas de superfície maior de 3 m².

| Código | Un | Descrição | Rendimento | Preço | Importância |
|---|---|---|---|---|---|
| mt12ppa040ee | m² | Painel sanduíche isolante com encaixe macho-fêmea de aço pré-lacado, de 120 mm de espessura e 1130 mm de largura, Euroclasse B-s2, d0 de reação ao fogo, formado por dupla face metálica de chapa de aço pré-lacado, acabamento com tinta de poliéster para uso alimentar, cor branca, de espessura exterior 0,5 mm e espessura interior 0,5 mm e alma isolante de poliuretano de densidade média 40 kg/m³, arremates e acessórios; para câmaras frigoríficas com condições de temperatura ambiente superior a 0°C. (material) | 1.050 | 106.76 | 112.10 |
| mt12psa060a | Un | Repercussão, por m², de perfis de aço galvanizado, para montagem de painel sanduíche isolante, de aço. (material) | 1.000 | 7.28 | 7.28 |
| mt26ahi103a | Un | Ancoragem mecânica tipo parafuso de cabeça hexagonal com arruela, com estrela interior de seis pontas para chave Torx, de aço galvanizado, 6x40 5, de 6 mm de diâmetro e 40 mm de comprimento, para fixação sobre elementos de concreto, fissurados ou não fissurados. (material) | 4.000 | 1.77 | 7.08 |
| mt12psa010 | m | Perfil sanitário, côncavo, de PVC, cor branca, com perfil de fixação em L de alumínio, de 1000 mm de largura e 4000 mm de comprimento, para encontro de painéis sanduíche isolantes em câmaras frigoríficas. (material) | 0.320 | 7.51 | 2.40 |
| mt12psa030 | m | Soco sanitário, de PVC, cor branca, de 1000 mm de largura e 4000 mm de comprimento, para câmaras frigoríficas. (material) | 0.320 | 10.24 | 3.28 |
| mt12psa020a | Un | Peça de esquina interior, de PVC, cor branca, para encontro de perfis sanitários em câmaras frigoríficas. (material) | 0.200 | 3.45 | 0.69 |
| mt12psa040a | Un | Peça de esquina interior, de PVC, cor branca, para encontro de Socos sanitários em câmaras frigoríficas. (material) | 0.200 | 6.85 | 1.37 |
| mt13ccg030e | Un | Parafuso autoatarraxante de 4,2x13 mm de aço inoxidável, com arruela. (material) | 10.000 | 0.12 | 1.20 |
| op00ciz010 |  | Tesoura. | 1.000 | 0.00 | 0.00 |
| op00roe010 |  | Roedora. | 1.000 | 0.00 | 0.00 |
| op00ato010 |  | Parafusadeira. | 1.000 | 0.00 | 0.00 |
| op00tal010 |  | Furadeira. | 1.000 | 0.00 | 0.00 |
| mo053 | h | Montador de pré-fabricados interiores. (mão de obra) | 0.157 | 34.52 | 5.42 |
| mo100 | h | Ajudante de montador de pré-fabricados interiores. (mão de obra) | 0.157 | 29.06 | 4.56 |
| % | % | Custos diretos complementares | 2 % | 145.38 | 2.91 |
|  |  | Custos diretos |  |  | 148.29 |
