# Ancoragem química em concreto

- Propriedade do ficheiro: CYPE INGENIEROS, S.A.
- Formato: FIEBDC-3/2002
- Âmbito geográfico: Brasil
- Moeda: BRL
- Custos indiretos: 3.00 %
- Despesas gerais: 13.00 %
- Lucro: 6.00 %
- IVA: 17.00 %

## H Arremates e trabalhos auxiliares

### HA Ancoragens

#### HAH Sobre concreto

**HAH020** Un Ancoragem química em concreto.
Ancoragem química composta por resina e barra roscada de aço inoxidável A4-70, com porca e arruela, de 10 mm de diâmetro, para fixação de elemento não estrutural a suporte de concreto endurecido.
Inclui: Implantação da posição da ancoragem. Execução da perfuração. Limpeza do pó resultante. Preparação do cartucho. Injeção da resina. Inserção do elemento de fixação. Aplicação do par de aperto com chave dinamométrica. Limpeza dos restos sobrantes.
Critério de medição de projeto: Número de unidades previstas, segundo documentação gráfica de Projeto.
Critério de quantitativos de obra: Medir-se-á o número de unidades realmente executadas segundo especificações de Projeto.

| Código | Un | Descrição | Rendimento | Preço | Importância |
|---|---|---|---|---|---|
| mt26aaq010e | Un | Ancoragem química composta por resina e barra roscada de aço inoxidável A4-70, segundo ISO 3506-1; com porca e arruela, de 10 mm de diâmetro. (material) | 1.000 | 12.53 | 12.53 |
| op00tal010 |  | Furadeira. | 1.000 | 0.00 | 0.00 |
| mo113 | h | Auxiliar de serviços gerais. (mão de obra) | 0.042 | 27.81 | 1.17 |
| % | % | Custos diretos complementares | 2 % | 13.70 | 0.27 |
|  |  | Custos diretos |  |  | 13.97 |
