# Perfil de esquina autocolante, de aço inoxidável

- Propriedade do ficheiro: CYPE INGENIEROS, S.A.
- Formato: FIEBDC-3/2002
- Âmbito geográfico: Brasil
- Moeda: BRL
- Custos indiretos: 3.00 %
- Despesas gerais: 13.00 %
- Lucro: 6.00 %
- IVA: 17.00 %

## H Arremates e trabalhos auxiliares

### HD Perfis decorativos

#### HDC Perfis para esquinas

**HDC010** m Perfil de esquina autocolante, de aço inoxidável.
Perfil autocolante em L, para a proteção de esquinas exteriores em revestimentos, de aço inoxidável AISI 304, com abas de 28x28 mm de comprimento e 2 mm de espessura.
Inclui: Preparação da superfície suporte. Marcação. Corte e preparação. Colocação e fixação.
Critério de medição de projeto: Comprimento medido segundo documentação gráfica de Projeto. Não foi incrementada a medição por perdas, uma vez que na composição se considerou 5% a mais.
Critério de quantitativos de obra: Medir-se-á o comprimento realmente executado segundo especificações de Projeto.

| Código | Un | Descrição | Rendimento | Preço | Importância |
|---|---|---|---|---|---|
| mt18jpc110d | m | Perfil autocolante em L, para a proteção de esquinas exteriores em revestimentos, de aço inoxidável AISI 304, com abas de 28x28 mm de comprimento e 2 mm de espessura. (material) | 1.050 | 20.40 | 21.42 |
| mo024 | h | Ladrilhista (azulejista). (mão de obra) | 0.052 | 32.24 | 1.68 |
| % | % | Custos diretos complementares | 2 % | 23.10 | 0.46 |
|  |  | Custos diretos |  |  | 23.56 |
