# Perfil de transição entre pisos a diferentes níveis, de aço inoxidável

- Propriedade do ficheiro: CYPE INGENIEROS, S.A.
- Formato: FIEBDC-3/2002
- Âmbito geográfico: Brasil
- Moeda: BRL
- Custos indiretos: 3.00 %
- Despesas gerais: 13.00 %
- Lucro: 6.00 %
- IVA: 17.00 %

## H Arremates e trabalhos auxiliares

### HD Perfis decorativos

#### HDS Perfis para juntas entre pisos

**HDS040** m Perfil de transição entre pisos a diferentes níveis, de aço inoxidável.
Perfil de transição entre pisos a diferentes níveis, de aço inoxidável AISI 304, com superfície lisa, de 35 mm de largura para salvar desníveis entre 8 e 14 mm. COLOCAÇÃO: com parafusos.
Inclui: Preparação da superfície suporte. Marcação. Corte e preparação. Colocação e fixação.
Critério de medição de projeto: Comprimento medido segundo documentação gráfica de Projeto. Não foi incrementada a medição por perdas, uma vez que na composição se considerou 5% a mais.
Critério de quantitativos de obra: Medir-se-á o comprimento realmente executado segundo especificações de Projeto.

| Código | Un | Descrição | Rendimento | Preço | Importância |
|---|---|---|---|---|---|
| mt18jpc080c | m | Perfil de transição entre pisos a diferentes níveis, de aço inoxidável AISI 304, com superfície lisa, de 35 mm de largura para salvar desníveis entre 8 e 14 mm, com furos para aparafusar à superfície suporte e parafusos. (material) | 1.050 | 14.49 | 15.21 |
| mo023 | h | Ladrilhista. (mão de obra) | 0.052 | 32.24 | 1.68 |
| % | % | Custos diretos complementares | 2 % | 16.89 | 0.34 |
|  |  | Custos diretos |  |  | 17.23 |
